# Bildungspark Urfeld
Angebotsaufforderung (GAEB DA XML 3.2, DA83)
Projekt: 240404
Währung: EUR
Erstellt mit: GXML Toolbox V3.3 R20220330, ORCA AVA 25.0.5 - Starter Edition 25.00.05, 13.11.2025

## Vorbemerkungen
Die Bau- und Einzelbeschreibung liegt als separates Dokument auf dem Datenträger vor, und ist verbindlicher Bestandteil der Ausschreibung, mit den dort angegebenen Anlagen.

## 03 Tiefbau / Erschließung
EP-Anteile: Lohn; Material; Gerät; Sonstiges

### Titel 01 Allgemeine Arbeiten

#### Bereich 01.01 Baustelleneinrichtung

**01.01.10 Baustelleneinrichtung**
*** Pauschalposition
Baustelleneinrichtung, -vorhalten und räumen.
Einrichtung der Baustelle mit allen für den Baubetrieb
notwendigen Anlagen, Vorhalten, Unterhalten und Räumen
dieser Einrichtung.

Die Baustelleneinrichtung wird wie folgt bezahlt:
- 30,00 % mit der 1. Abschlagszahlung.
- 40,00 % mit Baufortschritt.
- 30,00 % mit der Schlußrechnung.

Es ist u. a. einzurechnen:
Herrichten und Unterhalten der Lagerplätze, deren Zu-
und Abfahrtswege sowie Baubüros, auch für Baubesprechungen, inkl. Beheizung, Beleuchtung, Reinigung, der Gehwege von den Baubüros,
Bauhütten und dergleichen zu den öffentlichen
Verkehrsflächen einschließlich der Treppen,
Leitergänge, Stege, Sicherheitsgeländer und dergleichen
im gesamten Baustellenbereich. Herstellen und
Unterhalten der Versorgungs- und Entsorgungsanschlüsse.
Der Aufwand für Schnee- und Eisbeseitigung bzw. Streuen
bei Glatteis auf Gehwegen und Fahrbahnen im gesamten
Baustellenbereich.
Einzurechnen ist die Bewachung der Baustelle - auch
während der arbeitsfreien Zeit - innerhalb der gesamten
Bauzeit.
Sämtliche erforderliche Absperrung und Absicherung der Baustelle, inkl. Bauzaun für alle Baugruben und Lagerflächen.
Menge: 1,000 psch

**01.01.20 Höhenfestpunkte einmessen und vermarken**
*** Pauschalposition
Einmessen und vermarken der Höhenfestpunkte laut
Lageplan und Entwurf, einschl. Vermessungsleistung, einschl. Liefern und Sichern der
Absteckzeichen, sowie Vorhalten der Meßgeräte.
Menge: 1,000 psch

**01.01.30 Vermessung**
*** Pauschalposition
Übernahme der bauseits zur Verfügung gestellten Bauachsen als Grundstücksgrenze der zukünftig öffentlichen Flächen mit Übergabe der Lage und Höhenpunkte und Sichern der Absteckzeichen über die gesamte Bauzeit, sowie Vorhalten der Meßgeräte.

Die Position beinhaltet die vollständige Verantwortung des AN zur Einhaltung der Grenzen bei der Bauausführung in Bezug auf Lage und Höhe der geplanten baulichen Anlagen und den hierfür erforderlichen Vermessungsaufwand. Sämtliche Überbauten auf zukünftig private Flächen gehen zu Lasten des AN.
Menge: 1,000 psch

**01.01.40 Zufahrtswege reinigen**
Reinigen der Zu- und Abfahrtswege der Baustelle, sowie
der befestigten Flächen innerhalb der Baustelle mit
Nasskehrmaschine. Reinigung bei der Durchführung  von
Erdarbeiten oder Materialtransporten arbeitstäglich,
mindestens jedoch wöchentlich, vor dem Wochenende,
sowie vor Feiertagen.
Menge: 1,000 Psch

**01.01.50 Verkehrssicherung**
Einrichtungen zur Verkehrssicherung
und Verkehrsregelung nach StVO,
unter Einhaltung der
- ZTV - SA 97
- DIN 18299, Ziff. 4.2.6 und 4.2.7,
für Baustellen, unter Aufrechterhaltung des Verkehrs, planen, beantragen, aufbauen, ständig unterhalten, betreiben, soweit erforderlich umsetzen und abbauen.
inkl. sämtlicher Genehmigungskosten.
Menge: 1,000 Psch

**01.01.60 Absperrschranke (VZ 600) inkl. Füße u. Beleuchtung (3 x gelb oder 5 x rot)**
Absperrschranke  (VZ  600)  inkl.  Füße  u.
Beleuchtung  (3 x gelb oder 5 x rot)
liefern,  abladen, aufstellen, vorhalten
u. abbauen, und wieder aufladen. Inkl. Wartung und Betrieb, inkl. Batariewechsel in der Beleuchtung. Nur auf Anweisung der Bauleitung, einschl. Transport u. Abfuhr
Menge: 100,000 St

**01.01.70 Baustellenlichtsignalanlage mehrphasig, aufbauen abbauen**
*** Pauschalposition
Baustellensignalanlage
für Straßenverkehr mit Gegenverkehrsregelung
DIN 57832 und VDE 0832,
mehrphasig, für Hauptverkehrsstraße mit Signalisierung der seitlichen Straßeneinmündungen, aufstellen, dem Baufortschritt entsprechend umsetzen und beseitigen,
Ausführung mit automatischer Steuerung,
Signalsicherung sowie der erforderlichen
Signalprogrammberechnung.
Abrechnung 1x pauschal zur Signalisierung des gesamten  Baustellenbereichs an der Urfelder Straße. Anpassungen, Umsetzen entsprechend den Bauabschnitten des AN, wiederholte Planung / Berechnung inkl. Anpassung der Steuerung sind einzurechnen
Menge: 1,000 psch

**01.01.80 Baustellenlichtsignalanlage vorhalten und betreiben**
Baustellensignalanlage
für Straßenverkehr mit Gegenverkehrsregelung
DIN 57832 und VDE 0832,
mehrphasig, vorhalten und betreiben.
Abrechnung nach Betriebstagen, für die gesamte mehrphasige Anlage zur Singanlisierung des gesamten Kreuzungs- und Baustellenbereichs.
Menge: 120,000 d

**01.01.90 Straßen- und Hilfsbrücken (B=3,5m)**
Überfahrten für PKW und LKW über den Rohrgräben
herstellen und nach den Vorschriften der
Tiefbauberufsgenossenschaft und der Landesbauordnung NW
vorhalten, herstellen, unterhalten und wieder
entfernen.
Überfahrtenbreite  =  3,50 m
Grabenbreite  =  bis 1,50 m
Nachweis für  SLW 60
Nur auf Anweisung der Bauleitung

Ein während der Bauarbeiten notwendiges Auf- und Abdecken der Baugruben wird nicht gesondert vergütet und ist in den Einheitspreis einzurechnen.
Menge: 2,000 St

**01.01.100 Bauzaun (2,0 m)**
Bauzaun aus Drahtgitterelementen mit Betonsockeln
auf befestigtem oder unbefestigtem Untergrund
aufstellen, für die Dauer der vertraglichen
Ausführungsfrist vorhalten und beseitigen.
Die Zaunelemente müssen miteinander verschraubt sein.
Bauzaunhöhe= 2,00 m
Menge: 500,000 m

**01.01.110 Beweissicherung**
*** Pauschalposition
Beweissicherungsverfahren, als Fotodokumentation, im Einflußbereich der Bauarbeiten, vor Beginn und nach Beendigung der Arbeiten.
Öffentliche Straßen- und Gehwegfläche auf einer Länge von ca. 100 m.
Vorlage Gutachten digital und 2-fach in Papierform
Menge: 1,000 psch

**01.01.120 Koordination Pipelinebetreiber**
*** Pauschalposition
Koordination und Umsetzung der Auflagen der geplanten Arbeiten mit dem Pipelinbetreiber. Eine Vorabstimmung ist durch den AG erfolgt.

Der AN koordiniert, führt Protokoll über die Abstimmungen mit dem Betreiber und Eregbnisse und verteilt die Protokolle an den AG und den Betreiber.

Durch den Betreiber erfolgt eine externe Überwachung der Arbeiten des AN.

Für sämtliche, erforderlichen Termine und Leistungen der Koordination als Pauschale.
Die in der Anlage beigefügte Schutzanweisung ist zu beachten und Grundlage für die Kalkulation der Leistungspositionen.
Menge: 1,000 psch

**01.01.130 Koordination Versorgung**
*** Pauschalposition
Koordination der Versorgung mit den Versorgungsträgern für Strom, Wasser und Telekommunikation

in Versorgerbesprechungen auf der Baustelle

- Abstimmung Anschlusspunkte
- Abstimmung Schrank- oder Netzstationsstandorte
- Abstimmung Leitungsverläufe und Anordung im Graben (mit Tiefenlage und Mindestabständen
- Abstimmung der erforderlichen Dokumentation

Die Abstimmung erfolgt gemeinsam mit der Bauleitung des AG´s. Die Erstellung der Lagepläne und Anpassung der zugehörigen Regelquerschnitte erfolgt nach gemeinsamer abstimmung durch die Bauleitung des AG, in Zusammenarbeit mit dem AN.

Der AG/Bauleitung ist über den Abstimmungs- und Sachstand schriftlich zu informieren und auf dem Laufenden zuhalten.
Die Dokumentation dient zusätzlich dem Nachweis beim Straßenendausbau für die Lage der versorgungsleitungen und ist mit der Dokumentation der Baustelle zu übergeben.
Menge: 1,000 psch

#### Bereich 01.02 Qualitätssicherung Straßenbau

**01.02.10 Lastplattendruckversuche**
Durchführung von statischen Lastplattendruckversuchen gemäß DIN 18134 auf dem Rohplanum bzw. der Schottertragschicht, einschl. An- und Abfahrt sowie Gestellung  aller erforderlicher Geräte.
Ein geeignetes Kontergewicht für die Durchführung der
Druckversuche ist durch den AN zu stellen.
Der Zeitpunkt der Durchführung sowie die Anzahl der
Druckversuche sind mit dem AG abzustimmen.
Einschließlich Dokumentation und Aufmaß Lage und Höhe.
Die Ergebnisprotokolle sind der Bauleitung danach
unaufgefordert vorzulegen.Vergütet werden nur Versuche bei denen die geforderten Werte erreicht werden.
Menge: 8,000 St

**01.02.20 Dichtheitsprüfung Luft Anschlussleitung DN 160 bis DN 200 Luftüberdruck LD**
Dichtheitsprüfung DWA-A 139 mit Luft, als Abnahmeprüfung, der Anschlussleitung der Regeneinläufe, PP DN 150 bis DN 200, im Mischwasserkanal einschl. aller erforderlichen Anlagen, Abdichtungen, Verankerungen und Rohrverschlüsse, mit Luftüberdruck, Verfahren LD. Haltungslänge bis 15,0 m, Unterdruckprüfungen sind nicht zugelassen
Menge: 8,000 St

**01.02.30 Bestandspläne Versorger vorhalten**
*** Pauschalposition
Einholen der Bestandsunterlagen und Planunterlagen bei den Versorgungsträgern und auf der Baustelle vorhalten.
Menge: 1,000 psch

#### Bereich 01.03 Stundenlohnarbeiten

**01.03.10 Stundenlohnarbeiter (Helfer)**
Stundenlohnarbeiten durch Arbeitskräfte auf Anordnung
des AG ausführen. Der Verrechnungssatz für die
jeweilige Arbeitskraft umfasst sämtliche Aufwendungen,
insbesondere den tatsächlichen Lohn einschliesslich
vermögenswirksamer Leistungen mit den Zuschlägen für
Gemeinkosten (Sozialkassenbeiträge, Winterbauumlage und
dgl.), sowie Lohn- bzw. Gehaltsnebenkosten und
Zuschläge für Überstunden. Zuschläge für Nacht-,
Sonntags- und Feiertagsarbeit werden gesondert
vergütet.
Arbeitskraft =  Helfer
Menge: 80,000 h

**01.03.20 Stundenlohnarbeiter (Facharbeiter)**
Stundenlohnarbeiten durch Arbeitskräfte auf Anordnung
des AG ausführen. Der Verrechnungssatz für die
jeweilige Arbeitskraft  umfasst sämtliche
Aufwendungen, insbesondere den tatsächlichen Lohn
einschliesslich vermögenswirksamer Leistungen mit den
Zuschlägen für Gemeinkosten (Sozialkassenbeiträge,
Winterbauumlage und dgl.), sowie Lohn- bzw.
Gehaltsnebenkosten und Zuschläge für Überstunden.
Zuschläge für Nacht-, Sonntags- und Feiertagsarbeit
werden gesondert vergütet.
Arbeitskraft =  Facharbeiter
Menge: 80,000 h

**01.03.30 Stundenlohnarbeiten (LKW 18 t)**
Stundenlohnarbeiten durch Lastkraftwagen auf Anordnung
des AG ausführen. Der Verrechnungssatz für den
jeweiligen LKW umfasst sämtliche Aufwendungen für den
Einsatz des LKW, insbesondere Gerätevorhalte- und
Betriebsstoffkosten sowie sämtliche Zuschläge
einschließlich der Kosten für den Fahrer. Der
Verrechnungssatz gilt für das zum Zeitpunkt des Abrufes
einsatzbereit auf der Baustelle befindliche Fahrzeug.
Vergütet werden die tatsächlich geleisteten
Arbeitsstunden nach der tatsächlichen Nutzlast des
jeweiligen LKW (ohne Erhöhung der Nutzlaststufe für
Sonderfahrzeuge).
Fahrzeug = LKW-Kipper,ca.18 t Nutzlast
Menge: 20,000 h

**01.03.40 Stundenlohnarbeiten (Bagger 0,4 m3)**
Stundenlohnarbeiten durch Baugeräte auf Anordnung des
AG ausführen. Der Verrechnungssatz für das jeweilige
Gerät umfasst sämtliche Aufwendungen für den Einsatz,
insbesondere Gerätevorhalte- und Betriebsstoffkosten
sowie sämtliche Zuschläge einschließlich der Kosten für
das Bedienungspersonal. Der Verrechnungssatz gilt für
das zum Zeitpunkt des Abrufes einsatzbereit auf der
Baustelle befindliche Baugerät. Vergütet werden die
tatsächlich geleisteten Arbeitsstunden.
Baggerschaufel =  bis 0,4 m3
Menge: 30,000 h

**01.03.50 Stundenlohnarbeiten (Kompressor)**
Stundenlohnarbeiten durch Baugeräte auf Anordnung des
AG ausführen. Der Verrechnungssatz für das jeweilige
Gerät umfasst sämtliche Aufwendungen für den Einsatz,
insbesondere Gerätevorhalte- und Betriebsstoffkosten
sowie sämtliche Zuschläge einschließlich der Kosten für
das Bedienungspersonal. Der Verrechnungssatz gilt für
das zum Zeitpunkt des Abrufes einsatzbereit auf der
Baustelle befindliche Baugerät. Vergütet werden die
tatsächlich geleisteten Arbeitsstunden.
Kompressor m.Abbruchhammer
Menge: 20,000 h

#### Bereich 01.04 Freilegung

**01.04.10 Stubben fräsen**
Baumstubben von vorab gefällten Bäumen vollständig ausfräsen, Wurzeln und Fräsgut aufnehmen, Fräsgrube mit verdichtungsfähigem Kies-Sand-Gemisch lagenweise verfüllen und verdichten.
Stubben an der Schnittstelle gemessen, Durchmesser bis 50cm
Menge: 13,000 St

**01.04.20 Pflaster aufnehmen, reinigen, lagern**
Vorhandenes Pflaster verschiedener Materialien und
Abmessungen aus Groß- und Einzelflächen einschließlich
Bettung aufnehmen. Das Pflaster ist für die spätere Wiederverlegung zu säubern, auf Paletten zu stapeln, im Baustellenbereich zur späteren Wiederverlegung zu lagern.
Einschließlich Zwischentransporte.
Pflaster = verschiedene Formate, Verbundsteinpflaster
Menge: 20,000 m²

**01.04.30 Pflaster aufnehmen, zur Entsorgnung**
Vorhandenes Pflaster verschiedener Materialien und
Abmessungen aus Groß- und Einzelflächen einschließlich
Bettung aufnehmen und zur Entsorgung zwischenlagern. Entsorgung wird gesondert vergütet.
Menge: 850,000 m²

**01.04.40 Bordsteine aufnehmen**
Bordsteine versch. Materialien und Abmessungen mit in
etwa gleichem Rauminhalt aus Geraden und Kurven,
einschl. Betonfundament und Rückenstütze aufnehmen und zur Entsorgung zwischenlagern. Entsorgung wird gesondert vergütet. Die Aufbruchmassen werden bei der Ermittlung der
Bodenbewegung nicht abgezogen.
Menge: 600,000 m

**01.04.50 Entwässerungsrinne aufnehmen**
Entwässerungsrinne aus Betonformsteinen, Breite 14 cm, inkl. Betonfundament, angrenzend an Asphaltfläche, aufnehmen und zur Entsorgung zwischenlagern. Entsorgung wird gesondert vergütet. Die Aufbruchmassen werden bei der Ermittlung der
Bodenbewegung nicht abgezogen.
Menge: 300,000 m

**01.04.60 Asphaltoberbau schneiden bis 25cm**
Asphaltoberbau schneiden, Dicke der Befestigung bis 25 cm, Ausführung mit Fugenschneidgerät.
Menge: 380,000 m

**01.04.70 Bitumenhaltige Befestigung aufnehmen D bis 20cm (ZUL)**
Aufbrechen und Aufnehmen von bitumenhaltiger Befestigung, Dicke der Befestigung i.Mittel 25 cm stark, gesamte Straßenbreite und in Restflächen zu unterschiedlichen Zeitpunkten, Abgerechnet wird nach Abtragprofilen.
Entsorgung über sep. Position

Als Zulage zum Bodenaushub.
Menge: 250,000 m²

**01.04.80 Baustelleneinrichtung Fräse**
An- und Abtransport der Fräse für nachstehende Position, einrichten der Baustelle zum Fräsen in Restflächen und Randbereichen.
Abrechnung 1x je Arbeitseinsatz (gemeinsam für An- und Abtransport)
Menge: 1,000 St

**01.04.90 Bitumenhaltige Befestigung fräsen Fahrbahn T bis 4cm 25kN/m3**
Fräsen der bitumenhaltigen Befestigung, im Rahmen einer Teilabbruchmaßnahme, in Fahrbahnen / Nebenanlagen, mit Asphaltdeckschicht aus Asphaltbeton, Tiefe bis 4 cm, Flächen reinigen, nicht festhaftende Schichten lösen, Wichte des Abbruchstoffes DIN EN 1991-1-1 25 kN/m3,
aufgenommene Stoffe sammeln, auf LKW des AN laden,
Abfall ist nicht gefährlich, nicht schadstoffbelastet,
die Entsorgung wird gesondert vergütet.
Menge: 100,000 m2

**01.04.100 Regeneinlauf abbrechen**
Abbruch Regeneinlauf / Straßenablauf, aus Beton, einschl. Fundament aus Beton und Abdeckung aus Gußeisen, Abmessungen 300/500 oder 500/500 im Rahmen einer Totalabbruchmaßnahme,
aufgenommene Stoffe sammeln, zerkleinern, zur Abfuhr zwischenlagern, Mengenermittlung nach Aufmaß,
die Entsorgung wird gesondert vergütet.
Anschlussleitung abtrennen und verschließen.
Einschließlich aller erforderlichen Erdarbeiten.
Menge: 8,000 St

**01.04.110 Verkehrsschild demontieren und aufbauen**
Hinweisschilder / Verkehrsschild einschl. Fundamente
aufnehmen. Wiederverwendbare Stoffe säubern und
sortiert im Baustellenbereich lagern. Übrige Stoffe
gehen in Eigentum des AN über und werden beseitigt. Das
Schild ist nach Angaben des AG im Zuge der Bauarbeiten
einschl. Herstellung des Fundament und der
erforderlichen Erdarbeiten ordnungsgemäß wieder
aufzustellen.

Pfostenart:  Stahlpfosten
Pfostenhöhe:  bis 2,5 m
Fundamentart: Beton
nur auf Anordnung des AG
Menge: 2,000 St

**01.04.120 Müllbehälter demontieren und aufbauen**
Vorhandenen Müllbehälter inkl. Rohrpfosten und Betonfundament ausbauen, einlagern und nach Beendigung der Bauarbeiten wieder aufstellen, inkl. neuem Betonfundament. Erdarbeiten für Rückbau und Aufbau sind einzurechnen.
Menge: 1,000 St

**01.04.130 Poller demontieren**
Vorhandenen Poller aus Stahl oder Beton inkl. Betonfundament ausbauen, anfallende Stoffe entsorgen. Erdarbeiten für Rückbau sind einzurechnen.
Menge: 2,000 St

**01.04.140 Schieber- / Hydranten freilegen und sicher**
Schieber- oder Hydrantenkappen im Baufeld freilegen und aufnehmen. Hydranten oder Schiebergestänge in Handarbeit freilegen und auf funktion prüfen. Hydrant oder Schieber für die bauzeit sichern. Einzurechnen sind sämtliche Erschwernisse bei den Erd- und Oberflächenarbeiten.
Menge: 5,000 St

#### Bereich 01.05 Entsorgung

**01.05.10 Zulage durchwurzelte Böden**
Zulage zur Bodenentsorgung für durchwurzelte Böden. Wurzeln aussieben / aussortieren. Entsorgung des Wurzelmaterials ist einzurechnen.
Menge: 50,000 m³

**01.05.20 Abfall nicht gefährlich AVV170302 nicht schadstoffbelastet EBV 2023 RuVA A LKW AN transp. entsorgen Vergüt.Entsorg. AN**
STLB-Bau 2023-10 087
Bau- und Abbruchabfälle, Bitumengemische, Kohlenteer und teerhaltige Produkte,
nicht gefährlich, Abfallschlüssel nach AVV (Abfallverzeichnis-Verordnung) 170302 Bitumengemische,
nicht schadstoffbelastet, Zuordnung gemäß Ersatzbaustoffverordnung 2023,
Verwertungsklasse A, RuVA-StB 01, Fassung 2005,
auf Baustelle lagernd, laden, mit LKW des AN transportieren, entsorgen, max. Gesamtgewicht ohne Beschränkung, zum zugelassenem Lager oder zur Anlage nach Wahl des AN, Vergütung der Entsorgung übernimmt AN, Mengenermittlung nach Wiegekarte, Ausführung gemäß Einzelbeschreibung.
Menge: 180,000 t

**01.05.30 Abfall nicht gefährlich AVV170107 nicht schadstoffbelastet EBV 2023 RC-1 LKW AN transp. entsorgen Verwertungsanlage bis 10km Vergüt.Entsorg. AN**
STLB-Bau 2023-10 087
Bau- und Abbruchabfälle, Beton, Ziegel, Fliesen und Keramik,
nicht gefährlich, Abfallschlüssel nach AVV (Abfallverzeichnis-Verordnung) 170107 Gemische aus Beton, Ziegel, Fliesen und Keramik,
nicht schadstoffbelastet, Zuordnung gemäß Ersatzbaustoffverordnung 2023,
gemischter Bauschutt Klasse RC-1 nach EBV 2023, Anlage 1, Tabelle 1, nach LAGA 1997 Bauschutt,
auf Baustelle lagernd, laden, mit LKW des AN transportieren, entsorgen, max. Gesamtgewicht ohne Beschränkung, zur Verwertungsanlage, Transportweg bis 10 km, Vergütung der Entsorgung übernimmt AN.
Menge: 500,000 t

**01.05.40 Abfall nicht gefährlich AVV170504 schadstoffbelastet EBV 2023 BM-0 LKW AN transp. entsorgen Vergüt.Entsorg. AN**
Bau- und Abbruchabfälle, Boden, Steine und Baggergut,
nicht gefährlich, Abfallschlüssel nach AVV (Abfallverzeichnis-Verordnung) 170504 Boden/Stein, schadstoffbelastet gemäß Analyse, Werte gemäß Ersatzbaustoffverordnung 2023 sind eingehalten,
Bodenmaterial Klasse BM-0 nach EBV 2023, Anlage 1, Tabelle 3,
auf Baustelle lagernd, laden, mit LKW des AN transportieren, entsorgen, max. Gesamtgewicht ohne Beschränkung, zum zugelassenem Lager oder zur Anlage nach Wahl des AN, Vergütung der Entsorgung übernimmt AN.
Abgerechnet wird die verdichtete eingebaute Masse.
Menge: 3900,000 m³

**01.05.50 Abfall nicht gefährlich AVV170504 schadstoffbelastet EBV 2023 BM-F0* LKW AN transp. entsorgen Vergüt.Entsorg. AN**
Bau- und Abbruchabfälle, Boden, Steine und Baggergut,
nicht gefährlich, Abfallschlüssel nach AVV (Abfallverzeichnis-Verordnung) 170504 Boden/Stein, schadstoffbelastet gemäß Analyse, Werte gemäß Ersatzbaustoffverordnung 2023 sind eingehalten,
Bodenmaterial Klasse BM-F0* nach EBV 2023, Anlage 1, Tabelle 3,
auf Baustelle lagernd, laden, mit LKW des AN transportieren, entsorgen, max. Gesamtgewicht ohne Beschränkung, zum zugelassenem Lager oder zur Anlage nach Wahl des AN, Vergütung der Entsorgung übernimmt AN.
Abgerechnet wird die verdichtete eingebaute Masse.
Menge: 400,000 m³

**01.05.60 Abfall nicht gefährlich AVV170504 schadstoffbelastet EBV 2023 BM-F1 LKW AN transp. entsorgen Vergüt.Entsorg. AN**
Bau- und Abbruchabfälle, Boden, Steine und Baggergut,
nicht gefährlich, Abfallschlüssel nach AVV (Abfallverzeichnis-Verordnung) 170504 Boden/Stein, schadstoffbelastet gemäß Analyse, Werte gemäß Ersatzbaustoffverordnung 2023 sind eingehalten,
Bodenmaterial Klasse BM-F1 nach EBV 2023, Anlage 1, Tabelle 3,
auf Baustelle lagernd, laden, mit LKW des AN transportieren, entsorgen, max. Gesamtgewicht ohne Beschränkung, zum zugelassenem Lager oder zur Anlage nach Wahl des AN, Vergütung der Entsorgung übernimmt AN.
Abgerechnet wird die verdichtete eingebaute Masse.
Menge: 100,000 m³

**01.05.70 Oberboden, nicht schadstoffbelastet der Verwertung zuführen**
Oberboden, Bodengruppe 1, einschließlich durchwurzelte Böden, nicht schadstoffbelasteter nicht gefährlicher Abfall, nicht überwachungsbedürftig, Entsorgungsnachweis ist nicht erforderlich, der stofflichen Verwertung zuführen, die Gebühren der Verwertung werden vom AN übernommen, Boden transportieren zur Verwertungsanlage.
Menge: 200,000 m3

### Titel 02 Versorgungsleitungen

#### Bereich 02.01 Erdarbeiten

*Hinweis: Hinweis*
Es erfolgte mit den Versorgungsunternehmen eine Vorabstimmung durch den AG. Diese wird bis zum Zeitpunkt des Baubegins weitergeführt und zum Baubegin Ergebnisse mitgeteilt. Der AN unterstützt die finale Abstimmung mit den Versorgungsunternehmen und koordiniert und überwacht deren Bauausführung.Der AN ist für die Lage der Versorgungsleitungen im Graben verantwortlich. Er muss im Rahmen seiner Koordination die Verlegung im Graben begleiten und sämtliche Vermessungsarbeiten liefern. Eine Verlegung einer Leitung, abweichend zur geführten Abstimmung und den Plänen, auch wenn diese durch Dritte erfolgt ist, wird dem AN in der Verantwortung zugeordnet. Sollte sich aus der abweichenden Verlegung aufgrund örtlicher Zwänge, z.B. Lage von Kappen oder Hydranten in einem Bordstein, ergeben, dass eine Umverlegung erfolgen muss, ist dieses durch den AN auf eigene Rechung auszuführen. Die Vergütung der Koordination und Absteckung erfolgt über das LV.

**02.01.10 Koordination Versorgung**
*** Pauschalposition
Koordination der Versorgung mit den Versorgungsträgern für Strom, Gas, Wasser und Telekommunikation

in Versorgerbesprechungen auf der Baustelle

- Abstimmung Anschlusspunkte
- Abstimmung Schrank- oder Netzstationsstandorte
- Abstimmung Leitungsverläufe und Anordung im Graben (mit Tiefenlage und Mindestabständen
- Abstimmung der erforderlichen Dokumentation

Die Abstimmung erfolgt gemeinsam mit der Bauleitung des AG´s. Die Erstellung der Lagepläne und Anpassung der zugehörigen Regelquerschnitte erfolgt nach gemeinsamer abstimmung durch die Bauleitung des AG, in Zusammenarbeit mit dem AN.

Der AG/Bauleitung ist über den Abstimmungs- und Sachstand schriftlich zu informieren und auf dem Laufenden zuhalten.
Die Dokumentation dient zusätzlich dem Nachweis beim Straßenendausbau für die Lage der versorgungsleitungen und ist mit der Dokumentation der Baustelle zu übergeben.
Menge: 1,000 psch

**02.01.20 Lageplan Beleuchtung**
Lageplan mit Eintragung der Lampenstandorte, aller Kabelverläufe und der Muffen, sowie Schränke
Alle Kabelverläufe mit Rechts.- und Hochwert sowie Z- Koordinate (Höhe in NHN)
Koordinaten UTM
Übergabe als dwg/dxf und pdf
inkl. aller Vermessungsleistungen

mit Schriftfeld der Baufirma mit veranwtortlichem Ansprechpartner

Der Plan bedarf der Freigabe des AG
Menge: 1,000 Psch

**02.01.30 Absteckung**
Absteckung aller für die Errichtung der Versorgungsleitungen, einschl. Straßenbeleuchtung erforderlichen Punkte, abgestimmt auf den Endausbau
Für Hauptachsen, Schaltschränke, Lampenfundamente, Trafo, etc.

Vorhaltung der Grenzen und Achsen für die Versorger und Vermessung der Lage der Leitungen durch den AN im Rahmen der Bauausführung.

Durch den AN sind für die Versorger die Straßengrenzen als Schnurgerüst vorzuhalten. Der AN ist für die Einhaltung der Lage der Versorgunsgleitungen sowie der Schieberelemente verantwortlich. Er stellt hierfür den Versorgungsgraben und kontrolliert die Lage der Leitungen vor dem Einsanden. Der AN stellt im Rahmen seiner zu erbringenden Vermessungleistung sicher, dass Schieber und Kappen sowie Hydranten nicht in Bordsteine oder Rinnen einkragen. Im Falle des Einkragens von Schieberelementen in Rinnen oder Bordsteine erfolgt die Umverlegung der Versorgungsleitungen durch den AN.

Der AG/ Bauleitung ist über den Abstimmungs- und Sachstand schriftlich zu informieren und auf dem Laufenden zuhalten.

Einschließlich Vermessungsleistung, liefern und sichern der Absteckzeichen sowie Vorhalten der Meßgeräte.
Ausführung in Teilabschnitten, entsprechend Baufortschritt
Menge: 1,000 Psch

**02.01.40 Absteckung Hydranten**
Absteckung der Höhe des Versorgergrabens im Bereich der Hydranten, entsprechend der Regelquerschnitte Versorger,
inkl. Ableiten der Sollhöhe NHN aus dem Deckenhöhenplan
Einschließlich Vermessungsleistung, liefern und sichern der Absteckzeichen sowie Vorhalten der Meßgeräte.
einschl. Dokumentation der tatsächlichen Grabenhöhe in einem Protokoll DIN A4 für jeden Hydranten, mit Deckenhöhe, Solltiefe, tatsächliche NHN- Höhe
Ausführung in Teilabschnitten, entsprechend Baufortschritt
Menge: 1,000 Stk

**02.01.50 Absteckung**
Absteckung aller für die Errichtung der Straßenbeleuchtung erforderlichen Punkte, abgestimmt auf den Endausbau

Vorhaltung der Grenzen und Achsen für die Versorger und Vermessung der Lage der Leitungen durch den AN im Rahmen der Bauausführung.

Durch den AN sind für die Versorger die Straßengrenzen als Schnurgerüst vorzuhalten. Der AN ist für die Einhaltung der Lage der Versorgunsgleitungen sowie der Schieberelemente verantwortlich. Er stellt hierfür den Versorgungsgraben und kontrolliert die Lage der Leitungen vor dem Einsanden.

Der AG/ Bauleitung ist über den Abstimmungs- und Sachstand schriftlich zu informieren und auf dem Laufenden zuhalten.

Einschließlich Vermessungsleistung, liefern und sichern der Absteckzeichen sowie Vorhalten der Meßgeräte.
Ausführung in Teilabschnitten, entsprechend Baufortschritt
Menge: 1,000 Psch

**02.01.60 Boden Graben Versorgungsltg. lösen laden**
Boden der Gräben für Versorgungsleitungen entsprechend den Profilen lt. "Lageplan Versorgung" als Stufengraben lösen und abfahren. Homogenbereich A und B gem. beiliegendem Bodengutachten, bzw. Natursteinschotter des Straßenaufbaus, nach Abtrag der Oberflächenbefestigung, mit senkrechten Wänden, mit Behinderung durch Versorgungs- und Entsorgungsleitungen, profilgerecht lösen, laden oder seitlich lagern. Boden bzw. Natursteinschotter zum Wiedereinbau separieren.
Abfuhr und Entsorgung werden gesondert vergütet.
Einschließlich Herstellung Planum und Zwischenplanum gemäß Planunterlagen.
Menge: 240,000 m3

**02.01.70 Kopflöcher Versorgungsltg. lösen laden**
Boden der Kopflöcher für Anschlüsse an bestehendes Netz der Versorgungsleitungen als Kopfloch, Homogenbereich A und B gem. beiliegendem Bodengutachten, nach Abtrag der Oberflächenbefestigung, mit geraden Wänden, mit Behinderung durch Versorgungs- und Entsorgungsleitungen, Abmessungen nach Angabe des Auftraggebers, profilgerecht lösen, laden, teilweise in Handschachtung, einschließlich aufsuchen, freilegen und sichern der vorhandenen Versorgungsleitung. Abfuhr und Deponierung werden gesondert vergütet.
Evtl. erforderlich werdender Verbau (Saumbohle im oberen Grabenbereich) wird nicht gesondert vergütet.
Menge: 20,000 m3

**02.01.80 Grabenverfüllung Versorgungsleitungen**
Kies-Sand-Gemisch einbauen und verdichten
als Ersatz für ungeeigneten Füllboden für den Versorgungsleitungsgraben
Das Material muss frostsicher und verdichtungsfähig sein.
Die Abrechnung erfolgt nach amtl. Wiegescheinen des Lieferanten.
Verdichtungsgrad DPr mind. 97%
Schichtdicke beim Einbau maximal 30 cm
Menge: 100,000 m³

**02.01.90 Grubensand 0/5 mm für die Leitungszone**
Grubensand, Körnung 0/5 mm liefern und einbauen und verdichten gemäß "Merkblatt für das Verfüllen von Leitungsgräben".
Der Sand ist in mehreren Lagen und zur Umhüllung der Versorgungsleitungen einzubauen, inkl. der Erschwernisse des Einbaus unter den Leitungen
Einbau bis 30 cm über Versorgungsleitungen.
Menge: 100,000 m³

**02.01.100 Natursteinschotter Wiedereinbauen**
Vorh. seitlich gelagerten Natursteinschotter aus Grabenaushub wie vorgefunden Lagenweise wieder einbauen und verdichten Ev2 = 150 MPa
Mit Behinderung durch eingebaute Armaturen der Versorgungsleitungen.
Menge: 40,000 m³

**02.01.110 Warnband verlegen**
Warnband liefern und auf einem herzustellenden Zwischenplanum oberhalb der Versorgungsleitungen verlegen, einschl. aller Nebenarbeiten.
Menge: 610,000 m

**02.01.120 Straßenkappen einbauen**
Bauseits gelieferte Straßenkappen sowie Trag- und Umrandungsplatten lage- und höhengerecht einbauen.
Menge: 4,000 St

**02.01.130 Schieberkappe**
Gusseiserne höhenverstellbare Schieber-Straßenkappe mit dämpfender Einlage DIN 4056-W1, DVGW geprüft nach DIN 3580 mit Beton-Tragplatte
Menge: 4,000 Stk

**02.01.140 Hydrantenkappe**
Gusseiserne höhenverstellbare Hydranten-Straßenkappe mit dämpfender Einlage DIN 4055-U80, DVGW geprüft nach DIN 3580 mit Beton-Tragplatte
Menge: 1,000 Stk

**02.01.150 Leerrohr DN 110 Kabuflex**
Einbau eines Kabelschutzrohres im Versorgungsgraben, inkl aller Form und Passtücke und Bögen einschließlich der erforderlichen Verschlussdeckel für die Kreuzungsbereiche in vorhandenen Graben verlegen, mit
angeformter Steckmuffe und werkseitig eingelegtem
Dichtring, verlegen.

Rohre DN 110 x 3,5 mm.
Material:  PE-HD
Menge: 220,000 m

#### Bereich 02.02 Straßenbeleuchtung

**02.02.10 Beleuchtungskabel verlegen**
Bauseits gestelltes Beleuchtungskabel im Graben verlegen, inkl. Herstellung eines Zwischenplanums
Menge: 300,000 m

**02.02.20 Lampenfundamente**
Lampenfundamente bestehend aus senkrecht eingebauten PVC- Kanalrohr DN 300 mm, 1,00 m lang herstellen, einschl. Herstellen der Öffnungen zum Einziehen der Kabel.
Einschl. der erforderlichen Erdarbeiten.
Menge: 13,000 St

**02.02.30 Bandeisen 3,5 x 30 mm**
Bandeisen 3,5 x 30 mm Edelstahl einschl. aller
erforderlicher Bandeisenverbinder frei Baustelle
liefern und in offene Gräben oder Schutzrohre verlegen,
einschl. Einführung in die Rohrfundamente und Anbindung an das Bandeisen
Menge: 150,000 m

#### Bereich 02.03 Rohwasserleitung

*Hinweis: Hinweis Zulassung*
Die Verlegung kann nur durch ein Unternehmen erfolgen, welches nach DVGW Arbeitsblatt 301 zugelassen ist.

*Hinweis: Hinweis Rohrbau*
In die Einheitspreise sind folgende Leistungen einzurechnen: Breite, Ebenmäßigkeit und Gefälle der Grabensohle prüfen, Rohre und Rohrleitungsteile vom Lager in der Brühler Str. abholen, laden an die Verwendungsstelle befördern, in den Graben einlassen, die Rohrverbindungen herstellen, die Rohre sorgfältig unterstopfen, durch seitliches Beistampfen festlegen und gegen Aufschwimmen sowie für die Druckprüfung ausreichend sichern, Eindecken der Rohrleitung oberhalb der Sandummantelung  mit geeignetem Boden lagenweise verfüllen, verdichten sowie die Überwachung der Arbeiten.
Die Führung klarer und verständlicher Rohrleitungsverzeichnisse und Ausführungsskizzen entsprechend DIN 2425 sind Bestandteil der Ausführungsarbeiten, diese sind unmittelbar nach der Fertigstellung einzureichen.
Da die Sandummantelung bei den Erdarbeiten einzurechen ist, ist vor der Verlegung, falls die Erdarbeiten nicht durch den Rohrverleger selbst getätigt wurden, die Sandbettung zu prüfen. Es dürfen keine Rohre verlegt werden, wenn das Sandbett nicht in Ordnung ist. Der AG ist darüber unverzüglich in Kenntnis zu setzen.
Alle Rohre und Materialien werden von AG gestellt. Der Einbau der Formstücke und Armaturen, die nach Werkstoff, Art und Nennweite aufzuführen sind, wird als Zulage vergütet.

**02.03.10 PEHD-Druckrohr DN 150**
PEHD-Druckrohr DN 150, PN 10, mit Muffenverbindung, in Längen von 6 m verlegen und Rohre passend abschneiden.
Menge: 150,000 m

**02.03.20 Formstücke PVC/PEHD DN 150**
"Formstücke aus PVC/PEHD DN 150, PVC mit Muffenverbindung, PE-Formstücke nur die, die nicht verschweißt werden, z. B. EFL oder FLR.
Falls nach dieser Position abgerechnet wird, entfällt die Vergütung der Elektroschweißarbeiten der nachfolgenden Positionen."
Menge: 8,000 St

**02.03.30 Elektroschweißung PEHD DN 150**
Elektro-Verschweißung für PEHD Druckrohrleitungen DN 150 einschweißen, einschließlich aller notwendigen Materialien und Geräte unter Einhaltung der Abkühlzeiten. Der entsprechende Schweißpass ist auf der Baustelle vorzuhalten.
Menge: 25,000 St

**02.03.40 Absperreinrichtungen DN 80**
Absperreinrichtungen DN 80 wie Keilflachschieber, Absperr- klappen usw. einschl. Einbaugarnitur bis zu einer Rohrdeckung von 2,0m aus- und einbauen.
Bei nur ausbauen oder nur einbauen reduziert sich der Einheitspreis um 50%.
Menge: 1,000 St

**02.03.50 Absperreinrichtungen DN 150**
Absperreinrichtungen DN 150 wie Keilflachschieber, Absperr- klappen usw. einschl. Einbaugarnitur bis zu einer Rohrdeckung von 2,0m aus- und einbauen.
Bei nur ausbauen oder nur einbauen reduziert sich der Einheitspreis um 50%.
Menge: 1,000 St

**02.03.60 Unterflurhydranten DN 80**
Unterflurhydranten DN 80 nach DIN 3221 entspr. den Hydrantenrichtlinien (DVGW-Arbeitsblatt W331) nach Angabe des AG einschl. Sickerformteil und Einbaugarnitur bis zu einer Rohrdeckung von 2,0m aus- und einbauen.
Bei nur ausbauen oder nur einbauen reduziert sich der Einheitspreis um 50%.
Menge: 1,000 St

**02.03.70 Druckprüfung bis DN 200 / 150m**
Druckprüfung gem. DVGW-Arbeitsblatt W 400-2 (Kontraktions- verfahren) der neuen verlegten Wasserleitung  bis einschl. DN 200 und einer Länge von 85m einschl. der erforderlichen Formteile, Maschinen, Druckschreiber und weitere benötigte Werkzeuge.
Druckprüfung einschl. der notwendigen Dokumentation durchführen. Dokumentation 3-fach zur Verfügung stellen.
Einzukalkulieren sind Aufbau, Betrieb, Demontage und Wasserhaltung, als fertige Leistung.
Menge: 1,000 St

**02.03.80 Desinfektion / Wasserprobe bis DN 200 / 150m**
Desinfektion der neuverlegte Wasserleitung  bis einschl. DN 200 und einer Länge von 85m, Sicherheitsausstattung und notwendige Maschinen sind vorzuhalten.
Einzukalkulieren sind bei nicht bestandener Wasserprobe bis zu zwei Nachproben. Es wird bei jeder Probe eine Referenzprobe aus dem TW-Versorgungsnetz mit entnommen.
Füllung, Desinfektion, Molchung mit Rohrmolchen in mittlerer Härteausführung.
Freispülung nach der Desinfektion zur Wasserprobenahme, Wasserprobennahmen mit mikrobiologischer Untersuchung. Ausgabe des Keimfreiheits-Nachweises.
Menge: 1,000 St

### Titel 03 Kanalbau

#### Bereich 03.01 Qualitätssicherung Kanalbau

**03.01.10 Bestandspläne**
a) Herstellen der Bestandspläne für Abwasseranlagen nach DIN 2425-4 sowie den nachfolgenden Vorschriften für Hauptkanäle, Bauwerke, Hausanschlussleitungen und Straßeneinläufe.
  Lagepläne: 1.250
  Höhenpläne: 1:500 / 50
  Bauwerke: 1:25 bzw. 1:50
Die Aufnahme der Koordinaten ist durch ein Vermessungsbüro durchzuführen. Die Bestandspläne sind 1fach in Papierform (Mindestgewicht 110g/m2) zu liefern.

b) Bestandslageplan einschl. Schachtbauwerke ist zusätzlich als dxf-Datei, dwg-Datei und pdf-Datei auf USB-Stick vorzulegen - mit Angabe der Haltungsnummern, Schachtnummern, Deckel- und Sohlhöhen, Darstellung der Haltungen mit Fließrichtung, Angabe der Haltungslängen, Durchmesser und Material.
Bei Sonderschachtbauwerken und Sonderbauwerken mit vermassten Grundriss und allen erforderlichen Schnitten mit Angabe aller Abmessungen und Dimensionen der Bauwerke und Bauwerksteile und den Nummern der koordinierten Punkte.

c) Datenformate für nachstehende Dateien sind einzureichen auf USB-Stick als Excel-Tabelle gemäß Anlage.
Die Excel-Tabelle muss mindestens folgende Dateien und Inhalt enthalten:
  Schachtangaben:
Schachtnummern im Ordnungssystem der Entsorgungsbetriebe Wesseling, vollständige Koordinaten im in UTM des Schachtdeckels (Mitte) oder des Schachtreferenzpunktes einschließlich der Eckinnen- oder Eckaußenpunkte sowie mittigen Rohranfangs- bzw. Rohrendpunkten bei Sonderschachtbauwerken und Sonderbauwerken, Höhe des Schachtdeckels (Mitte), Sohlhöhe des Schachtes (Mitte) in NHN, Schachtlänge und Schachtbreite bei Schächten außerhalb der Norm von 1000mm Durchmesser, Schachtart, Schachtform, Baujahr, Kanalsystem (MW, SW, RW), Lagebezeichnung (Straße), Ortsteil, Ort und Baufirma.
  Haltungsangaben:
Haltungsnummer im Ordnungssystem der Entsorgungsbetriebe Wesseling, Schachtnummer_oben und Schachtnummer_unten im Ordnungssystem der Entsorgungsbetriebe Wesseling, Sohlhöhe_oben und Sohlhöhe_unten in in NHN, Material, Profilart, Profilbreite und Profilhöhe, Baujahr, Kanalsystem (MW, SW, RW), Lagebezeichnung (Straße), Ortsteil, Ort und Baufirma.

  Die Excel-Schacht- und Haltungstabellen sind ebenfalls in Tabellenform 2-fach ausgedruckt vorzulegen.

d) Sofern Versickerungsmulden für Niederschlagswasser der öffentlichen Flächen ausgeführt werden, so ist vermessungstechnisch folgendes aufzunehmen:
  Rechtswerte, Hochwerte und Höhenwerte der Versickerungsanlage (bei Mulden obere und untere Kante der Böschung) Einlauf Rohr und Zaunanlage im Gauß-Krüger-Koordinatensystem und im UTM.

e) Sofern Sonderschachtbauwerke und Sonderbauwerke Maschinen- oder EMSR-Technik beinhalten, sind diese gemeinsam mit der Bautechnik in o.g. Punkten a) und b) in 3 zusätzlichen Ebenen darzustellen:
 1. Maschinentechnik (mit Kennlinien der Pumpen und Pumpenbezeichnung)
 2. Steuerung
 3. DFÜ

Die Pläne und Datenträger sind Grundlage der Schlussabnahme und sind spätestens fünf Tage vor der Schlussabnahme dem Auftraggeber zu übergeben.
Menge: 1,000 Psch

**03.01.20 Rammsondierung (DPL) Rohrgrabenverfüllung**
Rammsonde (DPL) nach DIN 4094 ausführen.
Rammdiagramm führen.
Abgerechnet wird die Tiefe ab Ansatzpunkt.
Spitzenquerschnitt 10cm².
Endtiefe bis 5 m (mind. 1,0 m unter Kanalsohle).
Ansatzpunkt = OK Verfüllung der Leitungsgräben, innerhalb des Rohrgrabens, einschl. aller dadurch verursachten Stillstandszeiten bei den Verfüllarbeiten.
Einschließlich Dokumentation und Aufmaß.
Menge: 20,000 m

**03.01.30 Einmessen der Schächte im Bauablauf**
Unmittelbar nach der Errichtung jeden Schachtes ist der Sohlmittelpunkt des Schachtunterteilssowie Seitenzuläufe in Lage und Höhe im Koordinaten- und Höhensystem der Ausführungsplanung mit Angabe der Abweichung zur Planung der Bauleitung schriftlich mitzuteilen. Das Aufmaß kann durch örtliches Aufmaß durch den AN erfolgen.

Die Mitteilung muss zeitnah für jeden Schacht erfolgen. Die Daten sind zu richten an:

Helmert & Bongartz GmbH
Dipl.-Ing. Helmert
helmert@hebo-ing.de

Die Abrechnung erfolgt pro Schacht.
Menge: 4,000 Stk

**03.01.40 Dichtheitsprüfung Luft Haltung DN 200 bis DN 250Luftüberdruck LD**
Dichtheitsprüfung DWA-A 139 mit Luft, als Abnahmeprüfung, der Haltung, Betonrohr DN 200mm bis DN 250 mmmit PEHD- Auskleidung, im Mischwasserkanal einschl. aller erforderlichen Anlagen, Abdichtungen, Verankerungen und Rohrverschlüsse, mit Luftüberdruck, Verfahren LD. Haltungslänge bis 60,0 m
Menge: 4,000 St

**03.01.50 Dichtheitsprüfung Schacht DN 1000 Verfahren W elektr. Pegelmesssystem**
Dichtheitsprüfung DWA-A 139 mit Wasser, als Abnahmeprüfung, des Schachtes aus Beton mit PE-HD-Auskleidung, DN 1000, mit Zuläufen und Ablauf, einschl. aller erforderlichen Anlagen, Abdichtungen, Verankerungen und Rohrverschlüsse, Verfahren W, mit elektronischem Pegelmesssystem, Wasser liefern und schadlos beseitigen. Schachttiefe bis ca. 4,5 m
Menge: 4,000 St

**03.01.60 Werksplanung Schachtaufbau**
Werksplanung der Schächte, mit Angaben aller Aufbauteile, unter Einhaltung der Regeln der GUV-R 177 für die Steiggänge
Es ist eine Freigabe des AG einzuholen
Menge: 5,000 St

#### Bereich 03.02 Erdarbeiten

**03.02.10 Boden Graben Abwasserkanäle, T bis ca. 5,5 m lösen und laden Homogenbereich HB A**
Boden der Gräben und Einzel-Schachtbauwerke für Abwasserkanäle, nach Abtrag der Oberflächenbefestigung, Verbau wird gesondert vergütet, mit Behinderung durch Versorgungs- und Entsorgungsleitungen.
Die Schutzanweisungen der Versorgungsunternehmen sind zu beachten. Kanalgraben profilgerecht herstellen und Bodenaushub lösen, laden, Abfuhr und Deponierung werden gesondert vergütet.
Anstehender Boden sowie Auffüllung als Tragschicht und Forstschutzschicht.
Abrechnungsbreiten für den Bodenaushub nach DIN EN 1610.
Abrechnungstiefe: O.K. Straße bzw. Gelände bis Ausschachtungssohle.
Homogenbereich HB A gem. beiliegende Baugrundgutachten.
Aushubtiefe bis ca. 5,50 m.
Menge: 50,000 m³

**03.02.20 Boden Graben Abwasserkanäle, T bis ca. 5,5 m lösen und laden Homogenbereich HB B**
Boden der Gräben und Einzel-Schachtbauwerke für Abwasserkanäle, nach Abtrag der Oberflächenbefestigung, Verbau wird gesondert vergütet, mit Behinderung durch Versorgungs- und Entsorgungsleitungen.
Die Schutzanweisungen der Versorgungsunternehmen sind zu beachten. Kanalgraben profilgerecht herstellen und Bodenaushub lösen, laden, Abfuhr und Deponierung werden gesondert vergütet.
Anstehender Boden sowie Auffüllung als Tragschicht und Forstschutzschicht.
Abrechnungsbreiten für den Bodenaushub nach DIN EN 1610.
Abrechnungstiefe: O.K. Straße bzw. Gelände bis Ausschachtungssohle.
Homogenbereich HB B gem. beiliegende Baugrundgutachten.
Aushubtiefe bis ca. 5,50 m.
Menge: 50,000 m³

**03.02.30 Boden Graben Abwasserkanäle, T bis ca. 5,5 m lösen und laden Homogenbereich HB C**
Boden der Gräben und Einzel-Schachtbauwerke für Abwasserkanäle, nach Abtrag der Oberflächenbefestigung, Verbau wird gesondert vergütet, mit Behinderung durch Versorgungs- und Entsorgungsleitungen.
Die Schutzanweisungen der Versorgungsunternehmen sind zu beachten. Kanalgraben profilgerecht herstellen und Bodenaushub lösen, laden, Abfuhr und Deponierung werden gesondert vergütet.
Anstehender Boden sowie Auffüllung als Tragschicht und Forstschutzschicht.
Abrechnungsbreiten für den Bodenaushub nach DIN EN 1610.
Abrechnungstiefe: O.K. Straße bzw. Gelände bis Ausschachtungssohle.
Homogenbereich HB C gem. beiliegende Baugrundgutachten.
Aushubtiefe bis ca. 5,50 m.
Menge: 450,000 m³

**03.02.40 Baugrubenverkleidung (Tiefe bis 4,5 m)**
Baugrubenverkleidung gemäß den statischen und konstruktiven
Erfordernissen kraftschlüssig herstellen und vorhalten. Einschließlich eventuell erforderliche Verankerung.
Abgerechnet wird die verkleidete Fläche aus der Längenabwicklung in der Profilachse und der Baugrubentiefe von maximal 10 cm über Gelände bis zur
Baugrubensohle.
Bereich = Kanal und Bauwerke.
Verkleidung= Kammerdielenverbau, gedrückt
Verbautiefe = bis ca. 4,50 m.
Die gesamte Verkleidung muss beseitigt werden.
Der Verbau muss verformungsarm sein.
Einbau unter Beachtung des beileigenden Baugrundgutachtens Büro Bohné.
Einschließlich Vorlage eines statischen Nachweises unter Beachtung der örtlichen Verhältnisse.

Verbau für Gräben und Baugruben für Hauptkanal und Schächte H bis 4,50 m herstellen und beseitigen.

Dielenkammerelemente in denen Kanaldielen geführt werden, einschließlich erforderlichen Aussteifungen (SBH Dielenkammerelement 400 er Serie oder gleichwertig) unter Berücksichtigung der Arbeitsraumbreiten nach DIN 4124 und EN 1610 herstellen und wieder beseitigen. Das Eindrücken der Dielen erfolgt parallel zum Aushub durch den Bagger erschütterungsarm.
Einschließlich Holzverbau im Bereich unterhalb der Leitungs- und Kabelquerungen.
OK Verbau bis 10cm über OK Gelände führen.
Nach Einbau fortschreitend zurückbauen. Abgerechnet wird nach Verbauachse und der Höhe der Grabensohle bis max. 10 cm über Geländeoberkante.
Menge: 860,000 m2

**03.02.50 Bodenaushub (Handschachtung)**
Bodenaushub z.B. zum Aufsuchen und Freilegen von
vorhandenen, nicht bekannten Ver- und
Entsorgungsleitungen in reiner Handschachtung gemäß
Kabelschutzanweisung und Anweisung des Betreibers
ausführen. Einzukalkulieren sind ebenfalls die Erschwernisse bei der späteren Grabenverfüllung und Verdichtung.

Die Handschachtung für die Freilegung von Versorgungsleitungen ist in der Position Leitungssicherung und Kreuzung bereits enthalten und wird nicht über diese Position vergütet.

Nur auf Anweisung der Bauleitung.
Homogebereich HB A und HB C gem. beiliegendem Baugrundgutachten
Menge: 20,000 m³

**03.02.60 Gründungssohle verdichten**
Gründungssohle verdichten, gemäß beiliegendem Baugrundgutachten
Menge: 150,000 m²

**03.02.70 Füllboden für die Leitungszone (Zul)**
Auffüllung mit Grauwacke-Split 0/8 mm,
liefern, einbauen und verdichten,
Verdichtungsgrad DPr mind. 97%
Der Einbau erfolgt gemäß "Merkblatt für
das Verfüllen von Leitungsgräben".
Einbau bis 30 cm über Rohrscheitel.
Verdichtungsgrad entsprechend den Anforderungen der Rohrstatik, mindestens jedoch DPr  97%.
Für Kanalanlagen.
Der Einbau von Recyclingmaterial ist nicht zulässig.
Als Zulage zur Grabenverfüllung.
Menge: 110,000 m³

**03.02.80 Auffüllung liefern, einbauen und verdichten Kies-Sand-Gemisch**
Liefern von Stoffen,
als Bodenersatz,
frei Verwendungsstelle,
Kies-Sand-Gemisch
Mengenermittlung nach Aufmaß in eingebautem Zustand
und Wiegekarte.
Verfüllen und verdichten nach den Zusätzlichen
Technischen Vertragsbedingungen und Richtlinien
für Aufgrabungen in Verkehrsflächen (ZTVA-StB),
Bereich: Hauptkanäle und Bauwerke
Menge: 440,000 m³

**03.02.90 Leitungskreuzungen sichern (Nato-Pipeline)**
Leitungskreuzungen jeder Art quer oder schräg - bis 45°
- zur Baugrube oder Ausschachtung nach Anweisung und
Vorschrift des zuständigen Versorgungsbetriebes von
Hand freischachten und durchgeeignete und ausreichende
Maßnahmen sichern. Leitungsschutzeinrichtungen
aufnehmen und seitlich lagern. Nach Beendigung der
Arbeiten die Leitungen einschließlich
Schutzeinrichtungen, Warnbänder und Sandbettung wieder
herstellen. Gebündelte Versorgungsleitungen, bis zu
einer Breite von 0,50 m in Leerrohren bzw.
Kabelformsteinen, neben-, über- oder untereinander
verlegt, werden als eine Kreuzung vergütet. Die
Leistung wird anhand von Aufmaßskizzen mit Angaben zur
Lage, Anzahl, Art der Leitungen und der Bezeichnung des
jeweiligen Versorgungsunternehmens abgerechnet. Diese
Nachweise sind der Bauleitung sofort zur Anerkennung
vorzulegen. Später vorgelegte Aufmaße werden nicht
anerkannt. Die Bauleitung behält sich vor, eine
Bestätigung der Leistung seitens des zuständigen
Versorgungsunternehmens zu verlangen.
Einzurechnen sind weiterhin sämtliche Erschwernisse bei
Aushub, Verbau und Verfüllung sowie die mit der Freilegung verbundene Handschachtung. Dies beinhaltet auch die Erschwernisse bei Bodenaushub und Verfüllung unterhalb der Versorgungsleitungen. Falls erforderlich ist hier Beton einzubauen, der jedoch gesondert vergütet wird.
Pipeline =  bis  DN 500 mm
Leitungsbesitzer = fbg Fernleitungsbetriebsgesellschaft mbH
Nur im Bereich des Hauptkanal.
Menge: 1,000 St

**03.02.100 Beton in kleinen Mengen**
Beton in kleinen Mengen auf besondere Anordnung des AG,
z.B. zur Verfüllung der Hohlräume o.ä. liefern und einbauen,
einschl. evtl. erforderlicher Schalung.
Betonfestigkeitsklasse = C 12/15.
Menge: 10,000 m³

#### Bereich 03.03 Rohre, Schächte

**03.03.10 Abwasserkanal PP-MD Steckverbindung OD DN200 Graben verbaut**
*** EP-Aufgliederung gefordert
STLB-Bau 2024-10 009
Abwasserkanal aus PP-MD (Polypropylen mit mineralischen Additiven)-Vollwandrohren DIN EN 14758-1, mit Steckverbindung, Rohrende mit Muffe, DN/OD 200, Verlegung DIN EN 1610 in vorh. verbautem Graben, Bettung wird gesondert vergütet, Ausführung gemäß Zeichnung.
Menge: 40,000 m

**03.03.20 Passtück DN 200**
Passtück als Zulage zur Vorposition herstellen. Verschnitt ist einzurechnen
Menge: 2,000 St

**03.03.30 Gelenkstück DN 200**
Gelenkstücke für Schachtanbindung als Zulage zur Vorposition herstellen.
Menge: 4,000 St

**03.03.40 Abwasserkanal PP-MD Steckverbindung OD DN250 Graben verbaut**
*** EP-Aufgliederung gefordert
STLB-Bau 2024-10 009
Abwasserkanal aus PP-MD (Polypropylen mit mineralischen Additiven)-Vollwandrohren DIN EN 14758-1, mit Steckverbindung, Rohrende mit Muffe, DN/OD 250, Verlegung DIN EN 1610 in vorh. verbautem Graben, Bettung wird gesondert vergütet, Ausführung gemäß Zeichnung.
Menge: 65,000 m

**03.03.50 Passtück DN 250**
Passtück als Zulage zur Vorposition herstellen. Verschnitt ist einzurechnen
Menge: 2,000 St

**03.03.60 Gelenkstück DN 250**
Gelenkstücke für Schachtanbindung als Zulage zur Vorposition herstellen.
Menge: 4,000 St

**03.03.70 Abzweig PP-MD Abwasserkanal DN250/200 ZUL**
Abzweig DN 250/200, 90° aus PP-MD (Polypropylen mit mineralischen Additiven) DIN EN 14758-1, für Abwasserkanal, Steckverbindung, Rohrende mit Muffe, DN 250, Ausführung gemäß Zeichnung.
Als Zulage zur Rohrverlegung.
Menge: 3,000 St

**03.03.80 Kernbohrung in Rohrwandung herstellen**
Kernbohrung im Bohrdurchmesser entsprechend dem gewählten Abdichtungselement herstellen, z.B. DN 400 mm. Kerbohrung in bestehendes Stahlbetonrohr (Stauraumkanal), Wandstärke 20 cm.
Mehrwandstärke wird separat vergütet. Bohrkern bergen und entsorgen. Abgerechnet wird die dicke der durchbohrten Außenwand. Einschließlich Herstellung aller Besfestigungen Baubehelfe und Widerlager.
Menge: 1,000 St

**03.03.90 Zulage für größere Bohrtiefe**
Zulage zur Vorposition bei größerer Bohrtiefe. Abgerechnet wird die über 20 cm hinausgehende Bohrtiefe aufgrund größerer Bauwerkswandstärke.
Menge: 20,000 cm

**03.03.100 Dichtungseinsatz zur Abdichtung von Durchdringungen mit Rohren, dicht gegen drückendes Wasser, in Kernbohrung**
Dichtungseinsatz als nichtgeteilte Dichtung, mit asymmetrisch profilierten Stahlringen in Edelstahl 1.4571/1.4404 (V4A), Dichtigkeit gegen drückendes Wasser, gasdicht, wartungsfreie Ausführung (kein Nachspannen erforderlich), einschl. Kernbohrungsversiegelung, Außendurchmesser der Medienleitung 250mm liefern und nach Einbauanleitung des Herstellers montieren.
Menge: 1,000 St

**03.03.110 Schacht Beton-/Stahlbetonfertigteile DN1000**
Schacht aus Beton-/Stahlbetonfertigteilen DIN EN 1917, DIN V 4034-1, Typ 2, rund, DN 1000, mit Schachtunterteil, Schachtringen/Schachtrohr, Schachthals DN 1000/625, Bauteilverbindung mit Dichtringen aus Elastomeren DIN EN 681-1 und DIN 4060 als Kompressionsdichtung, Dichtringe werkseitig fest eingebaut, gleichmäßige Lastübertragung durch mitgelieferten Lastübertragungsring, einläufiger Steigeisengang mit Steigbügeln DIN 19555, aus nichtrostendem Stahl, kunststoffummantelt, Steigmaß 250 mm, Gerinne und Auftritt ausgekleidet mit Hartestrich, Auftritt in Scheitelhöhe, Anschlüsse für gelenkige Einbindung der Zu- und Abläufe mit Muffe, Zu- und Ablauf für Rohre aus PP, DN 200 bis DN 250 gemäß Zeichnung, Gerinneführung nach ATV-DVWK A 157, , lichte Schachttiefe bis 2,6 m bis 3,3 m.
Menge: 3,000 St

**03.03.120 Schacht Beton-/Stahlbetonfertigteile DN1200**
Schacht aus Beton-/Stahlbetonfertigteilen DIN EN 1917, DIN V 4034-1, Typ 2, rund, DN 1200, mit Schachtunterteil, Schachtringen/Schachtrohr, Schachthals DN 1200/625, Bauteilverbindung mit Dichtringen aus Elastomeren DIN EN 681-1 und DIN 4060 als Kompressionsdichtung, Dichtringe werkseitig fest eingebaut, gleichmäßige Lastübertragung durch mitgelieferten Lastübertragungsring, einläufiger Steigeisengang mit Steigbügeln DIN 19555, aus nichtrostendem Stahl, kunststoffummantelt, Steigmaß 250 mm, Gerinne und Auftritt ausgekleidet mit Hartestrich, Auftritt in Scheitelhöhe, Anschlüsse für gelenkige Einbindung der Zu- und Abläufe mit Muffe, Zu- und Ablauf für Rohre aus PP, DN 250 gemäß Zeichnung, Gerinneführung nach ATV-DVWK A 157, , lichte Schachttiefe rd. 4,8 m.
Zulauf mit innenliegendem Untersturz, Trichter Preco T300 oder glw. Untersturz DN 150, inkl. Rohrbögen und Halterungen aus nichtrostendem Stahl.
Menge: 1,000 St

**03.03.130 Schacht anpassen**
Kanalschacht DN 1000 aus Betonfertigteilen anpassen.
Schachtabdeckung, Ausgleischsringe, Schachthals (Bauhöhe 600 mm), Schachtring (Bauhöhe 500 mm), mit einläufigem Steigeisengang ausbauen, anfallende Stoffe entsorgen.

Schachthals passend zum vorhandenen Schachtunterteil liefern und einbauen.
Fertigteile (Schachthals), SH-M,
DIN EN 1917/ DIN 4034-1 Typ 2;
Vorgefertigte Teile verlegen bzw. versetzen, für
Schachtbauwerke von Abwasserkanälen. Bedingungen für
Lieferung und Prüfung der vorgefertigten Teile nach DIN 4034.
Es sind Abstandhalter für die Schachtleitern vorzusehen, gem.
Herstellenangaben der Schachtleiter, Abstand 150 mm
Die Hersteller und FBS-Richtlinien sind bei Lieferung, Lagerung
und Einbau zu berücksichtigen.
Dichtung = Forsheda oder gleichw. (passend zum vorhandenen Schachtunterteil)
Durchmesser = 1000/625 mm.
Wandstärke = (min.) 120 mm
Bauteilhöhe = 850 mm
Material = Beton C40/50 mit HS-Zement

Ausführung nach Abtrag der Oberflächenbefestigung. Sämtliche Erdarbeiten zur Freilegung und Wiederverfüllung der Baugrube, inkl. Reinigung in Handarbeit, sind einzurechnen.
Menge: 1,000 St

**03.03.140 Schachtleiter Edelstahl- Holmprofil 40x20, L = 1,00 m bis 1,99 m**
Schachtleiter Edelstahl- Holmprofil 40x20,
Korrosionsbeständige Steigleiter aus Edelstahl 1.4301
Sprossen: gelochtes U- Profil 30x30mm, tritt- und
rutschsicher durch Lochung
Steigmaß: 280 mm, lichte Breite 300 mm
einschl. Befestigungsmaterial für runde Schachtwände
mit 150 mm Wandabstand
Eintrittshöhe unter Deckel 300 mm
liefern und einbauen
Planunterlagen und inkl. örtlichem Aufmaß durch den AN
Leiterlänge 1,00 m bis 1,99 m
Menge: 1,000 St

**03.03.150 Betonausgleichsring AR-V**
Vorgefertigte Betonausgleichsringnach DIN 4034 liefern und einbauen einschl. aller Abdichtungsarbeiten und der Vermörtelung mit MG III nach DIN 1053 und mit Dichtungsband nach DIN 4062 abdichten.
AR-V der Abmessungen 800 x 40 mm bis 625 x 100 mm
einbauen.
Hinweis: Es dürfen in einem Schacht nur maximal 3
Ausgleichsringe mit einer Gesamthöhe von 24 cm
eingebaut werden.
Menge: 8,000 St

**03.03.160 Schachtabdeckund BeGu LW 625**
Schachtabdeckung, mit PEWEPREN Einlage,
Klasse D 400, entsprechend DIN EN 124, LW. 625
mit Lüftungsöffnungen, aus Gußeisen mit Betonfüllung (BeGu)
lichte Weite Ø 625 mm
Rahmen aus Gusseisen mit Beton, rund,
mit 4 Taschen zum Einhängen eines Schmutzfängers,
mit formschlüssig gesicherter PEWEPREN-Einlage, Nut für Einlage mechanisch bearbeitet.
Menge: 3,000 St

**03.03.170 Schachtabdeckung BeGu DN 625, quadratischer Rahmen**
ACO Schachtabdeckung Duropren, mit DUROPREN Einlage,
Klasse D 400, entsprechend DIN EN 124-2 und DIN 1229, LW.
605, Rahmen quadratisch BH 125, mit BEGU-Deckel DIN 19584-2,
mit Lüftungsöffnungen
Schachtabdeckung Duropren
Klasse D 400
entsprechend DIN EN 124-2 und DIN 1229
gemäß den Anforderungen der Gütesicherung nach RAL-GZ 692
(aufrufbar unter "www.get-guete.de") - Der Nachweis kann
insbesondere durch den Besitz des entsprechenden
RAL-Gütezeichens oder gleichwertig geführt werden,
mit einbau- und fahrtrichtungsunabhängiger rutschfester
Oberfläche
lichte Weite Ø 605 mm,
Bauhöhe 125 mm
ohne Scharnier
BEGU-Rahmen, hochziehbar, quadratisch,
mit integrierter Aufnahme für Einstieghilfe entsprechend DIN
19572,
mit 4 Taschen zum Einhängen eines Schmutzfängers
nach DIN 1221,
mit formschlüssig gesicherter PEWEPREN-Einlage, Nut für
Einlage mechanisch bearbeitet,
kompatibel zu Deckel DIN 19584
BEGU-Deckel aus Gusseisen mit Betonfüllung gemäß DIN
19584-2, Gewicht ca. 89 kg,
Auflagefläche mechanisch bearbeitet,
mit dämpfender Einlage PEWEPREN,
Gewicht ca. 210 kg
mit Lüftungsöffnungen
Lüftungsquerschnitt 182 cm²
Menge: 2,000 St

**03.03.180 Schmutzfänger Form F**
STLB-Bau 2014-10 009
Schmutzfänger DIN 1221 Form F für Schachtabdeckung, Ausführung gemäß Zeichnung.
Menge: 5,000 St

### Titel 04 Wasserversorgung

#### Bereich 04.01 Allgemeine Arbeiten

**04.01.10 Baustelleneinrichtung (Anteil Wasserversorgung)**
Baustelleneinrichtung, -vorhalten und räumen.
Einrichtung der Baustelle mit allen für den Baubetrieb
notwendigen Anlagen, Vorhalten, Unterhalten und Räumen
dieser Einrichtung.

Die Baustelleneinrichtung wird wie folgt bezahlt:
- 10,00 % mit der 1. Abschlagszahlung.
- 80,00 % mit Baufortschritt.
- 10,00 % mit der Schlußrechnung.

Es ist u. a. einzurechnen:
Herrichten und Unterhalten der Lagerplätze, deren Zu-
und Abfahrtswege sowie der Gehwege von den Baubüros,
Bauhütten und dergleichen zu den öffentlichen
Verkehrsflächen einschließlich der Treppen,
Leitergänge, Stege, Sicherheitsgeländer und dergleichen
im gesamten Baustellenbereich. Herstellen und
Unterhalten und Rückbauen der Versorgungs- und Entsorgungsanschlüsse, sowie des Baubüros.
Einzurechnen ist die Bewachung der Baustelle - auch
während der arbeitsfreien Zeit - innerhalb der gesamten
Bauzeit.
Einzurechnen ist die Gestellung eines Baucontainers auch zur mitverwendung des Bauherrn und der Bauüberwachung für Baubesprechungen, einschließlich Beheizung, Beleuchtung und mindestens wöchentliche Reinigung.
Einzurechnen ist, das Mülltonnen betroffener Anlieger am Abholtag zu einem Abholort zu transportieren, und nach der Leerung wieder zum Anlieger zurück zu transportieren sind.
Einzurechnen sind Behinderungen aus der gleichzeitigen Ausführung unterschiedlicher Firmen und Gewerke im Baufeld, insbesondere die Verlegung von Versorgungsleitungen durch die Versorgunsträger und deren beauftragte Unternehmen.
Einzurechnen ist die Zusammenstellung der Dokumentationsunterlagen gemäß B+E
Menge: 1,000 Psch

**04.01.20 Zufahrtswege reinigen (Anteil Wasserversorgung)**
Reinigen der Zu- und Abfahrtswege der Baustelle, sowie
der befestigten Flächen innerhalb der Baustelle mit
Nasskehrmaschine. Reinigung bei der Durchführung  von
Erdarbeiten oder Materialtransporten arbeitstäglich,
mindestens jedoch wöchentlich, vor dem Wochenende,
sowie vor Feiertagen.
Menge: 1,000 Psch

**04.01.30 Verkehrssicherung (Anteil Wasserversorgung)**
Einrichtungen zur Verkehrssicherung
und Verkehrsregelung nach StVO,
unter Einhaltung der
- ZTV - SA 97
- DIN 18299, Ziff. 4.2.6 und 4.2.7,
für Baustellen, unter Aufrechterhaltung des Verkehrs, planen, beantragen, aufbauen, ständig unterhalten, betreiben, soweit erforderlich umsetzen und abbauen.
inkl. sämtlicher Genehmigungskosten.
Menge: 1,000 Psch

**04.01.40 Absperrschranke (VZ 600) inkl. Füße u. Beleuchtung (3 x gelb oder 5 x rot)**
Absperrschranke  (VZ  600)  inkl.  Füße  u.
Beleuchtung  (3 x gelb oder 5 x rot)
liefern,  abladen, aufstellen, vorhalten
u. abbauen, und wieder aufladen. Inkl. Wartung und Betrieb, inkl. Batariewechsel in der Beleuchtung. Nur auf Anweisung der Bauleitung, einschl. Transport u. Abfuhr
Menge: 10,000 St

**04.01.50 Bauzaun (2,0 m)**
Bauzaun aus Drahtgitterelementen mit Betonsockeln
auf befestigtem oder unbefestigtem Untergrund
aufstellen, für die Dauer der vertraglichen
Ausführungsfrist vorhalten und beseitigen.
Die Zaunelemente müssen miteinander verschraubt sein.
Bauzaunhöhe= 2,00 m
Menge: 25,000 m

**04.01.60 Straßen- und Hilfsbrücken (B=3,5m)**
Überfahrten für PKW und LKW über den Rohrgräben
herstellen und nach den Vorschriften der
Tiefbauberufsgenossenschaft und der Landesbauordnung NW
vorhalten, herstellen, unterhalten und wieder
entfernen.
Überfahrtenbreite  =  3,50 m
Grabenbreite  =  bis 1,50 m
Nachweis für  SLW 60
Nur auf Anweisung der Bauleitung

Ein während der Bauarbeiten notwendiges Auf- und Abdecken der Baugruben wird nicht gesondert vergütet und ist in den Einheitspreis einzurechnen.
Menge: 1,000 St

**04.01.70 Absteckung**
Absteckung aller für die Errichtung der Wasserleitung erforderlichen Punkte, abgestimmt auf den Endausbau
Für Hauptachsen, Anschlussleitungen etc.

Vorhaltung der Grenzen und Achsen für die Versorger und Vermessung der Lage der Leitungen durch den AN im Rahmen der Bauausführung.

Durch den AN sind für die Versorger die Straßengrenzen als Schnurgerüst vorzuhalten. Der AN ist für die Einhaltung der Lage der Versorgunsgleitungen sowie der Schieberelemente verantwortlich. Er stellt hierfür den Versorgungsgraben und kontrolliert die Lage der Leitungen vor dem Einsanden. Der AN stellt im Rahmen seiner zu erbringenden Vermessungleistung sicher, dass Schieber und Kappen sowie Hydranten nicht in Bordsteine oder Rinnen einkragen. Im Falle des Einkragens von Schieberelementen in Rinnen oder Bordsteine erfolgt die Umverlegung der Versorgungsleitungen durch den AN.

Der AG/ Bauleitung ist über den Abstimmungs- und Sachstand schriftlich zu informieren und auf dem Laufenden zuhalten.

Einschließlich Vermessungsleistung, liefern und sichern der Absteckzeichen sowie Vorhalten der Meßgeräte.
Ausführung in Teilabschnitten, entsprechend Baufortschritt
Menge: 1,000 Psch

**04.01.80 Absteckung Hydranten**
Absteckung der Höhe des Versorgergrabens im Bereich der Hydranten, entsprechend der Regelquerschnitte Versorger,
inkl. Ableiten der Sollhöhe NHN aus dem Deckenhöhenplan
Einschließlich Vermessungsleistung, liefern und sichern der Absteckzeichen sowie Vorhalten der Meßgeräte.
einschl. Dokumentation der tatsächlichen Grabenhöhe in einem Protokoll DIN A4 für jeden Hydranten, mit Deckenhöhe, Solltiefe, tatsächliche NHN- Höhe
Ausführung in Teilabschnitten, entsprechend Baufortschritt
Menge: 1,000 Stk

#### Bereich 04.02 Erdarbeiten

**04.02.10 Boden Graben Versorgungsltg. lösen laden**
Boden der Gräben für Versorgungsleitungen entsprechend den Profilen lt. "Lageplan Versorgung" lösen und abfahren. Homogenbereich A, B und C gem. beiliegendem Bodengutachten, bzw. Natursteinschotter des Straßenaufbaus, nach Abtrag der Oberflächenbefestigung, mit senkrechten Wänden, mit Behinderung durch Versorgungs- und Entsorgungsleitungen, profilgerecht lösen, laden oder seitlich lagern. Boden bzw. Natursteinschotter zum Wiedereinbau separieren.
Abfuhr und Entsorgung werden gesondert vergütet.
Einschließlich Herstellung Planum und Zwischenplanum gemäß Planunterlagen.
Für Hauptleitungen und Anschlussleitungen
Menge: 80,000 m3

**04.02.20 Kopflöcher Versorgungsltg. lösen laden**
Boden der Kopflöcher für Anschlüsse an bestehendes Netz der Versorgungsleitungen als Kopfloch, Homogenbereich A, B und C gem. beiliegendem Bodengutachten, nach Abtrag der Oberflächenbefestigung, mit geraden Wänden, mit Behinderung durch Versorgungs- und Entsorgungsleitungen, Abmessungen nach Angabe des Auftraggebers, profilgerecht lösen, laden, teilweise in Handschachtung, einschließlich aufsuchen, freilegen und sichern der vorhandenen Versorgungsleitung. Abfuhr und Deponierung werden gesondert vergütet.
Evtl. erforderlich werdender Verbau (Saumbohle im oberen Grabenbereich) wird nicht gesondert vergütet.
Menge: 5,000 m3

**04.02.30 Grabenverfüllung Versorgungsleitungen**
Kies-Sand-Gemisch einbauen und verdichten
als Ersatz für ungeeigneten Füllboden für den Versorgungsleitungsgraben
Das Material muss frostsicher und verdichtungsfähig sein.
Die Abrechnung erfolgt nach amtl. Wiegescheinen des Lieferanten.
Verdichtungsgrad DPr mind. 97%
Schichtdicke beim Einbau maximal 30 cm
Menge: 30,000 m³

**04.02.40 Grubensand 0/5 mm für die Leitungszone**
Grubensand, Körnung 0/5 mm liefern und einbauen und verdichten gemäß "Merkblatt für das Verfüllen von Leitungsgräben".
Der Sand ist in mehreren Lagen und zur Umhüllung der Versorgungsleitungen einzubauen, inkl. der Erschwernisse des Einbaus unter den Leitungen
Einbau bis 30 cm über Versorgungsleitungen.
Menge: 40,000 m³

**04.02.50 Natursteinschotter Wiedereinbauen**
Vorh. seitlich gelagerten Natursteinschotter aus Grabenaushub wie vorgefunden Lagenweise wieder einbauen und verdichten Ev2 = 150 MPa
Mit Behinderung durch eingebaute Armaturen der Versorgungsleitungen.
Menge: 10,000 m³

**04.02.60 Warnband verlegen**
Warnband liefern und auf einem herzustellenden Zwischenplanum oberhalb der Versorgungsleitungen verlegen, einschl. aller Nebenarbeiten.
Menge: 85,000 m

**04.02.70 Straßenkappen einbauen**
Bauseits gelieferte Straßenkappen sowie Trag- und Umrandungsplatten lage- und höhengerecht einbauen.
Menge: 3,000 St

**04.02.80 Schieberkappe**
Gusseiserne höhenverstellbare Schieber-Straßenkappe mit dämpfender Einlage DIN 4056-W1, DVGW geprüft nach DIN 3580 mit Kunststoff-Tragplatte
Menge: 2,000 Stk

**04.02.90 Hydrantenkappe**
Gusseiserne höhenverstellbare Hydranten-Straßenkappe mit dämpfender Einlage DIN 4055-U80, DVGW geprüft nach DIN 3580 mit Kunststoff-Tragplatte
Menge: 1,000 Stk

#### Bereich 04.03 Rohrbau

*Hinweis: Hinweis Zulassung*
Die Verlegung kann nur durch ein Unternehmen erfolgen, welches nach DVGW Arbeitsblatt 301 zugelassen ist.

*Hinweis: Hinweis Rohrbau*
In die Einheitspreise sind folgende Leistungen einzurechnen: Breite, Ebenmäßigkeit und Gefälle der Grabensohle prüfen, Rohre und Rohrleitungsteile vom Lager in der Brühler Str. abholen, laden an die Verwendungsstelle befördern, in den Graben einlassen, die Rohrverbindungen herstellen, die Rohre sorgfältig unterstopfen, durch seitliches Beistampfen festlegen und gegen Aufschwimmen sowie für die Druckprüfung ausreichend sichern, Eindecken der Rohrleitung oberhalb der Sandummantelung  mit geeignetem Boden lagenweise verfüllen, verdichten sowie die Überwachung der Arbeiten.
Die Führung klarer und verständlicher Rohrleitungsverzeichnisse und Ausführungsskizzen entsprechend DIN 2425 sind Bestandteil der Ausführungsarbeiten, diese sind unmittelbar nach der Fertigstellung einzureichen.
Da die Sandummantelung bei den Erdarbeiten einzurechen ist, ist vor der Verlegung, falls die Erdarbeiten nicht durch den Rohrverleger selbst getätigt wurden, die Sandbettung zu prüfen. Es dürfen keine Rohre verlegt werden, wenn das Sandbett nicht in Ordnung ist. Der AG ist darüber unverzüglich in Kenntnis zu setzen.
Alle Rohre und Materialien werden von AG gestellt. Der Einbau der Formstücke und Armaturen, die nach Werkstoff, Art und Nennweite aufzuführen sind, wird als Zulage vergütet.

**04.03.10 Kabelschutzrohre DN 75 und DN 100**
PVC-Kabelschutzrohre DN 75 bzw. DN 100 mit Muffenverbindungen in Längen von 1 m bzw. 6 m, als Rollenware ohne Muffe für PE-Hausanschussleitungen zu verwenden, einschl. passend abschneiden und Zugdraht nach Erfordernis einziehen.
Menge: 5,000 m

**04.03.20 PEHD-Druckrohr DN 20 bis DN 50**
PEHD-Druckrohr NW 20 - 50 von der Rolle (100 m), Verbindungen mit Schweißmuffen herstellen, verlegen und Rohre passend abschneiden.
Die Verschweißung wird separat gezahlt und ist nicht in diese Position einzurechnen.
Menge: 5,000 m

**04.03.30 PEHD-Druckrohr DN 100 / OD 110**
Menge: 85,000 m

**04.03.40 Formstücke PVC/PEHD DN 100**
"Formstücke aus PVC/PEHD DN 100, PVC mit Muffenverbindung, PE-Formstücke nur die, die nicht verschweißt werden, z. B. EFL oder FLR.
Falls nach dieser Position abgerechnet wird, entfällt die Vergütung der Elektroschweißarbeiten der nachfolgenden Positionen."
Menge: 4,000 St

**04.03.50 Elektroschweißung PEHD OD 50**
Elektro-Verschweißung für PEHD Druckrohrleitungen OD 50 einschweißen, einschließlich aller notwendigen Materialien und Geräte unter Einhaltung der Abkühlzeiten. Der entsprechende Schweißpass ist auf der Baustelle vorzuhalten.
Menge: 2,000 St

**04.03.60 Elektroschweißung PEHD OD 63**
Elektro-Verschweißung für PEHD Druckrohrleitungen OD 63 einschweißen, einschließlich aller notwendigen Materialien und Geräte unter Einhaltung der Abkühlzeiten. Der entsprechende Schweißpass ist auf der Baustelle vorzuhalten.
Menge: 2,000 St

**04.03.70 Elektroschweißung PEHD OD 110**
Elektro-Verschweißung für PEHD Druckrohrleitungen OD 110 einschweißen, einschließlich aller notwendigen Materialien und Geräte unter Einhaltung der Abkühlzeiten. Der entsprechende Schweißpass ist auf der Baustelle vorzuhalten.
Menge: 10,000 St

**04.03.80 Absperreinrichtungen DN 80**
"Absperreinrichtungen DN 80 wie Keilflachschieber, Absperr- klappen usw. einschl. Einbaugarnitur bis zu einer Rohrdeckung von 2,0m aus- und einbauen.
Bei nur ausbauen oder nur einbauen reduziert sich der Einheitspreis um 50%."
Menge: 1,000 St

**04.03.90 Absperreinrichtungen DN 100**
"Absperreinrichtungen DN 100 wie Keilflachschieber, Absperr- klappen usw. einschl. Einbaugarnitur bis zu einer Rohrdeckung von 2,0m aus- und einbauen.
Bei nur ausbauen oder nur einbauen reduziert sich der Einheitspreis um 50%."
Menge: 1,000 St

**04.03.100 Unterflurhydranten DN 80**
"Unterflurhydranten DN 80 nach DIN 3221 entspr. den Hydrantenrichtlinien (DVGW-Arbeitsblatt W331) nach Angabe des AG einschl. Sickerformteil und Einbaugarnitur bis zu einer Rohrdeckung von 2,0m aus- und einbauen.
Bei nur ausbauen oder nur einbauen reduziert sich der Einheitspreis um 50%."
Menge: 1,000 St

**04.03.110 Druckprüfung bis DN 200 / 85m**
"Druckprüfung gem. DVGW-Arbeitsblatt W 400-2 (Kontraktions- verfahren) der neuen verlegten Wasserleitung  bis einschl. DN 200 und einer Länge von 85m einschl. der erforderlichen Formteile, Maschinen, Druckschreiber und weitere benötigte Werkzeuge.
Druckprüfung einschl. der notwendigen Dokumentation durchführen. Dokumentation 3-fach zur Verfügung stellen.
Einzukalkulieren sind Aufbau, Betrieb, Demontage und Wasserhaltung, als fertige Leistung."
Menge: 1,000 St

**04.03.120 Desinfektion / Wasserprobe bis DN 200 / 85m**
"Desinfektion der neuverlegte Wasserleitung  bis einschl. DN 200 und einer Länge von 85m, Sicherheitsausstattung und notwendige Maschinen sind vorzuhalten.
Einzukalkulieren sind bei nicht bestandener Wasserprobe bis zu zwei Nachproben. Es wird bei jeder Probe eine Referenzprobe aus dem TW-Versorgungsnetz mit entnommen.
Füllung, Desinfektion, Molchung mit Rohrmolchen in mittlerer Härteausführung.
Freispülung nach der Desinfektion zur Wasserprobenahme, Wasserprobennahmen mit mikrobiologischer Untersuchung. Ausgabe des Keimfreiheits-Nachweises."
Menge: 1,000 St

#### Bereich 04.04 Tagelohnarbeiten

*Hinweis: Hinweis Stundenlohnarbeiten Rohrbau*
Nachstehend aufgeführte Positionen gelten für Arbeiten und für die Gestellung von Personal, Maschinen und Geräten, die nicht nach den Leistungspositionen abgerechnet werden können.
Sie können nur auf Anordnung des AG in Ansatz gebracht werden. Die Arbeitszeit beginnt und endet am Einsatzort. Für die Überstundenvergütung gelten die mit dem AG vereinbarten Regelungen. Die normale Arbeitszeit des AG ist Montag bis Freitag von 07:00 Uhr bis 19:00 Uhr.
Die Auslösevergütung ist in den Sätzen für die Normalstundenvergütung enthalten. Sonderqualifikation wird nur auf ausdrückliche Anforderung einer Solchen durch den AG vergütet.
In den Lohnkosten Rohrbau sind folgende Lohnanteile enthalten:

1.) Reine Lohnkosten:  .............%

2.) Lohngebundene Kosten:  .............%

3.) Allgemeine Geschäftskosten:  .............%

Summe:  100 %"

**04.04.10 Rohrnetzmeister**
Gestellung eines Rohrnetzmeisters einschl. aller Zuschläge.
Menge: 1,000 h

**04.04.20 Rohrnetzmonteur**
Gestellung eines Rohrnetzmonteurs einschl. aller Zuschläge.
Menge: 1,000 h

**04.04.30 Facharbeiter**
Gestellung eines Facharbeiters einschl. aller Zuschläge.
Menge: 1,000 h

*Hinweis: Hinweis Geräte*

**04.04.40 PE-HD-Schweißgerät**
Gestellung eines Schweißgerätes zum Verschweißen von PE-HD-Schweißfittungs einschl. Energielieferung und Bedienung.
Menge: 2,000 h

**04.04.50 Pumpenaggregat, 15 l/sec, mit Bedienung.**
Menge: 3,000 h

### Titel 05 Straßenentwässerung

#### Bereich 05.01 Anschlussleitungen

**05.01.10 Graben für Anschlussleitungen**
Graben für Anschlussleitungen für Sinkkästen.
Boden gemäß beiliegendem Baugrundgutachten, HB A, HB B, HBC.
Der Graben hat eine mittl. Tiefe von 1,5 m, maximale Tiefe von 2,5 m und ist profilgerecht mit Verbau gem. DIN EN 1610
auszuheben,
Verdrängten Boden und/oder überschüssigen Boden laden und abfahren, die Entsorgung wird gesondert vergütet.
Vorhandenes Altrohr aufnehmen und entsorgen.
Nach der Rohrverlegung ist zunächst das Rohr min. 30 cm
stark mit Sand zu umhüllen und der Graben anschließend
mit Kiessand lagenweise zu verfüllen und zu verdichten.
Abgerechnet wird max. die Rohrleitungslänge ohne die
zusätzlich erforderlich werdenden Kopflöcher und
Arbeitsräume.
Leitung in mehreren Teilabschnitten.
Nach der Verdichtung muß ein Tragfähigkeitswert Ev2 =
45 MN/m² erreicht werden.
Ev2/Ev1 < 2,2.
Menge: 60,000 m

**05.01.20 PP DN 160**
Kanalrohre DN/OD 160 aus Polypropylen (PP)
wandverstärkt, glattwandig mit werksseitig eingelegter
Lippendichtung.
Die Rohre und Formstücke werden gem. DIN EN 1852
hergestellt und entsprechen der allgemeinen
Güteanforderung der DIN 8078 sowie DIN EN 476.
Nennsteifigkeit min. SN 8.
Rohre mit unterschiedlicher Länge, mit Muffe und
Spitzende, inkl. Dichtung nach DIN 4060, frei Baustelle
(befahrbare Straße) liefern, abladen, zur
Verwendungsstelle transportieren und unter Beachtung
der Einbauvorschriften des Herstellerwerkes
bedingungsgemäß verlegen. Für den statischen Nachweis
gelten Dammbedingungen, das Regelfahrzeug SLW 60, eine
minimale Erdüberdeckung von 1,0 m, eine maximale
Erdüberdeckung von '4,0' m und ein Sicherheitsfaktor
von 2,5.
Einschließlich sämtlicher Formstücke.
Menge: 55,000 m

**05.01.30 PP DN 200**
Kanalrohre DN/OD 200 aus Polypropylen (PP)
wandverstärkt, glattwandig mit werksseitig eingelegter
Lippendichtung.
Die Rohre und Formstücke werden gem. DIN EN 1852
hergestellt und entsprechen der allgemeinen
Güteanforderung der DIN 8078 sowie DIN EN 476.
Nennsteifigkeit min. SN 8.
Rohre mit unterschiedlicher Länge, mit Muffe und
Spitzende, inkl. Dichtung nach DIN 4060, frei Baustelle
(befahrbare Straße) liefern, abladen, zur
Verwendungsstelle transportieren und unter Beachtung
der Einbauvorschriften des Herstellerwerkes
bedingungsgemäß verlegen. Für den statischen Nachweis
gelten Dammbedingungen, das Regelfahrzeug SLW 60, eine
minimale Erdüberdeckung von 1,0 m, eine maximale
Erdüberdeckung von '7,0' m und ein Sicherheitsfaktor
von 2,5.
Einschließlich sämtlicher Formstücke, auch Abzweig zur Aufteilung auf 2 Anschlüsse DN 160.
Menge: 5,000 m

**05.01.40 Anschluss herstellen**
Vorhandenes Rohrende, Sattel- oder Anschlusstück in Handarbeit freilegen, als Zulage zur Grabenposition, Reinigen, fluchtgerecht trennen,  Rohrleitung anschließen, für PP-Rohr DN 160 oder DN 200. Inkl. Form- und Übergangsstück von PP-Rohr auf Altrohr anderer Rohrmaterialien, z.B. Stz o.ä.
Menge: 8,000 St

#### Bereich 05.02 Einläufe

**05.02.10 Straßenablauf einbauen (Trockenschlamm)**
Straßenablauf aus Betonfertigteilen nach DIN 4052 ohne
Aufsatz mit Eimer liefern und einbauen.
Fugen mit Mörtel MG III nach DIN 1053 dicht füllen und
glattstreichen.
Anschluss an Anschlussleitung DN 160, einschließlich
Lieferung und Einbau aller erforderlichen Formteile.
Einschließlich Betonfundament, einschließlich aller Erd- und Verfüllarbeiten.
Menge: 9,000 St

*Hinweis: Hinweis*
Die Aufsätze im Bereich der Kasseler Sonderborde sind im Titel Bordsteine ausgeschrieben.

**05.02.20 Aufsatz für Straßenablauf 300x500**
Aufsatz für Strassenablauf.DIN EN 124/DIN 1229, Klasse
D, liefern, auf planmäßige Höhe aufsetzen. Fuge
zwischen den Fertigteilen mit Mörtel MG III verfüllen
und glattstreichen.
System:  Multitop
Abmessungen:  300 x 500 mm
Schlitzweite:  30 mm
Menge: 6,000 St

### Titel 06 Oberflächen

#### Bereich 06.01 Aushub

**06.01.10 Bodenaushub (Handschachtung)**
Bodenaushub z.B. zum Aufsuchen und Freilegen von
vorhandenen, nicht bekannten Ver- und
Entsorgungsleitungen in reiner Handschachtung gemäß
Kabelschutzanweisung und Anweisung des Betreibers
ausführen. Einzukalkulieren sind ebenfalls die Erschwernisse bei der späteren Grabenverfüllung und Verdichtung.

Die Handschachtung für die Freilegung von Versorgungsleitungen ist in der Position Leitungssicherung und Kreuzung bereits enthalten und wird nicht über diese Position vergütet.

Nur auf Anweisung der Bauleitung.
Homogebereich A und B gem. beiliegendem Baugrundgutachten
Menge: 50,000 m³

**06.01.20 Suchgraben**
Suchgraben zum Aufsuchen von bekannten und unbekannten Versorgungsleitungen, nach Abtrag der Oberflächenbefestigung. Ausführung in Handarbeit.
Baugrube wieder verfüllen, lagenweise verdichten, inkl. Herstellung der Sandummantelung der vorgefundenen Leitungen.

Nur auf Anweisung der Bauleitung.
Homogebereich A und B gem. beiliegendem Baugrundgutachten
Menge: 20,000 m³

**06.01.30 Boden in der Fläche ausheben**
Auskoffern von Boden profilgerecht in der Fläche, in befestigten und unbefestigten Bereichen.
Homogenbereich A, B, und C gem. beiliegendem Gutachten.
Entsorgung erfolgt über sep. Position
Abrechnung nach Aufmaß.
Aushubtiefe nach Planunterlagen, örtlichen Erfordernissen und Anweisungen, max. 1,0 m.
Menge: 3400,000 m³

**06.01.40 Boden in der Fläche ausheben, Oberboden**
Auskoffern von Boden profilgerecht in der Fläche, in befestigten und unbefestigten Bereichen.
Homogenbereich A (Oberboden) gem. beiliegendem Gutachten.
Entsorgung erfolgt über sep. Position
Abrechnung nach Aufmaß
Aushubtiefe nach Planunterlagen, örtlichen Erfordernissen und Anweisungen, max. 0,8 m.
Menge: 200,000 m³

#### Bereich 06.02 ungebundene Schichten

**06.02.10 FSS EV2 120MPa 0/45**
Frostschutzschicht ZTV SoB-StB, Belastungsklasse RStO 12 Bk 1,0 bis 10, Verformungsmodul auf der Oberfläche mind. EV2 150 MPa, Ungleichförmigkeitszahl U mind. 13, Rundkorn (Frostschutzkies), natürliche Gesteinskörnung TL Gestein, Körnung 0/45, unterschiedliche Schichtdicken gemäß Planunterlagen, in Teilbereichen, sowohl für Baustraße, als auch im Radweg, Gehweg, Fahrbahnbereich, Einbau lagenweise, als Bodenaustausch, Frostschutzschicht und Schottertragschicht, sowie in Banketten, abgerechnet wird nach Wiegekarten, Ausführung gemäß Zeichnung und Einzelbeschreibung.
Menge: 5700,000 t

**06.02.20 STS Bk10 EV2 150MPa 0/45**
Schottertragschicht ZTV SoB-StB, Belastungsklasse RStO 12 Bk 1,0 bis 10, Verformungsmodul auf der Oberfläche mind. EV2 150 MPa, Ungleichförmigkeitszahl U mind. 13, aus Baustoffgemisch für Schottertragschicht, natürliche Gesteinskörnung TL Gestein, Körnung 0/45, unterschiedliche Schichtdicken gemäß Planunterlagen, in Teilbereichen, sowohl für Baustraße, als auch im Radweg, Gehweg, Fahrbahnbereich, Einbau lagenweise, als Bodenaustausch, Frostschutzschicht und Schottertragschicht, sowie in Banketten, abgerechnet wird nach Wiegekarten, Ausführung gemäß Zeichnung und Einzelbeschreibung.
Menge: 940,000 t

**06.02.30 Planum Abweichung +/-2cm EV2 45MPa**
STLB-Bau 2021-10 002
Planum herstellen, zulässige Abweichung von der Sollhöhe +/- 2 cm, Verformungsmodul mind. EV2 45 MPa, Ausführung gemäß Zeichnung und Einzelbeschreibung.
Menge: 4500,000 m2

**06.02.40 Planum Abweichung +/-2cm EV2 150MPa**
STLB-Bau 2021-10 002
Planum herstellen, zulässige Abweichung von der Sollhöhe +/- 2 cm, Verformungsmodul mind. EV2 150 MPa, Ausführung gemäß Zeichnung und Einzelbeschreibung.
Menge: 4500,000 m2

**06.02.50 Grobschlag 100/200**
Grobschlag ZTV SoB-StB, natürliche Gesteinskörnung TL Gestein, Körnung 100/200, im Bereich von aufgeweichtem Baugrund statisch eindrücken.
Menge: 20,000 t

#### Bereich 06.03 Bordsteine

**06.03.10 Betonbord TB10/25**
Bordstein aus Beton, DIN EN 1340, Maße DIN 483, Form TB 10/25,

Oberfläche Basalt Vorsatz

mit Fundament und einseitiger Rückenstütze aus Beton mit einer Zusammensetzung C 20/25 DIN EN 206-1 und DIN 1045-2, Bettungsdicke 20 cm, Breite der Rückenstütze 15 cm, Dehnungsfugen im Abstand von 12 m sind einzurechnen.
Inkl. aller Erd- und Verfüllarbeiten.

Ausführung gemäß Zeichnung und Einzelbeschreibung.

Verlegung in Geraden und Kurven > 10,0 m Radius.
Menge: 570,000 m

**06.03.20 Betonbord- Radien TB in Radien bis 12,0 m. (ZUL)**
Bordsteinkurven Radien bis 12,0 m.
bestehend aus Innen- oder Außenkurven
als Zulage zur Vorposition
Menge: 50,000 m

**06.03.30 Betonbord HB (A4) 12-15/15/30**
Bordstein aus Beton, DIN EN 1340, Maße DIN 483, Form HB A4 12-15/15/30,

mit Basalt Vorsatz

mit Fundament und einseitiger Rückenstütze aus Beton mit einer Zusammensetzung C 20/25 DIN EN 206-1 und DIN 1045-2, Bettungsdicke 20 cm, Breite der Rückenstütze 15 cm, Dehnungsfugen im Abstand von 12 m sind einzurechnen.
Inkl. aller Erd- und Verfüllarbeiten.

Ausführung gemäß Zeichnung und Einzelbeschreibung.

Verlegung in Geraden und Kurven > 10,0 m Radius.
Menge: 280,000 m

**06.03.40 Betonbord- Radien HB (A4) in Radien bis 12,0 m. (ZUL)**
Bordsteinkurven Radien bis 12,0 m.
bestehend aus Innen- oder Außenkurven
als Zulage zur Vorposition
Menge: 80,000 m

**06.03.50 Betonbord Parkbuchtecke Innenecke HB**
Parkbuchtecke als Innenecke für Hochbordstein, Radius 0,5 m, 90°, sonst wie Grundposition, als Zulage zur Position Betonbord HB.
Menge: 1,000 St

**06.03.60 Betonbord Parkbuchtecke Außenecke HB**
Parkbuchtecke als Außenecke für Hochbordstein, Radius 0,5 m, 90°, sonst wie Grundposition, als Zulage zur Position Betonbord HB.
Menge: 1,000 St

**06.03.70 Betonbord RB 15/22**
Bordstein aus Beton, DIN EN 1340, Maße DIN 483, Form RB 15/22,

mit Basalt Vorsatz

mit Fundament und einseitiger Rückenstütze aus Beton mit einer Zusammensetzung C 20/25 DIN EN 206-1 und DIN 1045-2, Bettungsdicke 20 cm, Breite der Rückenstütze 15 cm, Dehnungsfugen im Abstand von 12 m sind einzurechnen.
Inkl. aller Erd- und Verfüllarbeiten.

Ausführung gemäß Zeichnung und Einzelbeschreibung.

Verlegung in Geraden und Kurven > 10,0 m Radius.
Menge: 280,000 m

**06.03.80 Betonbord- Radien RB in Radien bis 12,0 m. (ZUL)**
Bordsteinkurven Radien bis 12,0 m.
bestehend aus Innen- oder Außenkurven
als Zulage zur Vorposition
Menge: 20,000 m

**06.03.90 Übergangsstein HB auf RB**
Übergangsstein HB auf RB

Oberfläche gemäß Vorpositionen
als Zulage zu den Vorposition

Länge Übergang 2,0 m
Menge: 20,000 m

**06.03.100 Bordsteine schneiden ( Zul.)**
Bordsteinpassstück herstellen, 8/25 cm, 15/30 cm, 15/18 cm/ 20/20 o.ä. Ausführung gemäß Zeichnung und Einzelbeschreibung.
Schnitte mit Nassschneidegerät herstellen. Verschnitt wird nicht gesondert vergütet.
Diese Pos. wird als Zulage zur Bordsteinverlegung vergütet.
Der Schutt wird vom AN beseitigt.
Verschnitt wird nicht gesondert vergütet.
Menge: 100,000 St

**06.03.110 Kasselser Sonderbord, Grundtyp**
Profilstein-System "Kasseler Sonderbord"  für Haltestellen liefern und fachgerecht nach Angabe des AG engfugig (5 mm) versetzen.

Profilstein mit horizontaler Auffahrfläche, ausgerundetem Übergang zur 75° schrägen Anfahrfläche. Auftrittsfläche rautenförmig genoppt.
System "DIN Barrierefrei Geprüft"
Profilstein aus Weißbeton, Dyckerhoff Weiß C40/50, XF4 gem. DIN EN1340, Typ: -DIU-, DIN 483
Abmessungen: Länge 100,0 cm (Nennlänge inkl. 5 mm Fuge), Gesamthöhe 33 cm,
Breite 43,5 cm
Einstiegshöhe: 18 cm
Auftrittsfläche: 30 cm und rautenförmig genoppt
Einbautiefe: 15 cm
Gewicht: 270 kg

Fabrikat: PROFILBETON GmbH
 Waberner Str. 40
 D-34582 Borken/ Hess.

oder gleichwertig

mit Fundament und einseitiger Rückenstütze aus Beton mit einer Zusammensetzung C 20/25.
Inkl. aller Erd- und Verfüllarbeiten.
Menge: 46,000 m

**06.03.120 Kasseler Sonderbod, Passtein**
Passtein in Sonderlänge, werkseitig hergestellt.
Ausführung wie Grundposition
Als Zulage zur Position "Kasseler Sonderbord, Grundtyp"
Menge: 1,000 St

**06.03.130 Profilstein-Übergangsstein links 7.18.a, rechts 7.18.b, mit Gefälle**
vom Profilstein-Grundtyp auf Bordstein DIN 483 Form HB liefern und versetzen, wie vor.
L 100,0 cm, H von 33/18 cm auf 27/12 cm fallend, B 43,5 cm
Als Zulage zur Position "Kasseler Sonderbord, Grundtyp"
Menge: 2,000 m

**06.03.140 Entwässerungs-Aufsatz-Element - EAE - zum Profilstein "Kasseler Sonderbord®" bestehend aus Aufsatzelement, Auflagerplatte und 2 Stck. seitlichen Anschlusssteinen**
Guss-Aufsatzelement als Seiteneinlauf zum "Kasseler Sonderbordstein®" in der Einstiegshöhe 18 cm. Klasse C 250, DIN ISO 8062 TC 10, Toleranzen nach DIN 1686-GTB18/. Einlauf aus Guss, Deckel aus Guss mit Betonfüllung SRT Wert 75.

Abmessungen des Aufsatzes:
Breite: 50 cm
Tiefe: 63 cm
Gesamthöhe: 22,5 cm
Gewicht: 95 kg

Abmessungen der Auflageplatte aus bwehrten Beton C35/45
Breite: 55 cm
Tiefe: 68 cm
Gesamthöhe: 7,5 cm (8,4 cm)
2 Stück seitliche Anschlusssteine "Kasseler Sonderbord®"
Pos. 1.18.EAE L (links) sowie Pos. 1.18.EAE R (rechts) mit Aussparung  L je 1,00 m
Versetzlänge (inkl. Anschlusssteine und Zubehör) 2,50 m, Gesamtgewicht 715 kg
Als Zulage zur Position "Kasseler Sonderbord, Grundtyp"
Menge: 3,000 St

#### Bereich 06.04 Rinnen

**06.04.10 Rinnenanlage 1-zeilig Basamentstein**
Rinnenanlage und Einfassung aus Betonsteinen, 1-zeilig
Einzeilige Einfassung aus Betonstein gem. DIN 483 liefern und herstellen.
Planum in der erforderlichen Breite und Tiefe
herstellen; Steine flucht- und höhengerecht auf ein
frischem Unterbeton C 20/25, Dicke min. 20 cm gemäß DIN 1045 setzen.
Dehnungsfugen im Abstand von 12 m sind einzurechnen.
Inkl. aller Erd- und Verfüllarbeiten.
Format: 24/16/14 bzw. 16/16/14 cm
Vorsatz: Basalt
Farbe: grau, 1-zeilig
Menge: 490,000 m

**06.04.20 Rinnensteine 16/24/14 cm schneiden (Zulage)**
Rinnensteinpassstück herstellen, 16/24/14, Ausführung gemäß Zeichnung und Einzelbeschreibung.
Schnitte mit Nassschneidegerät herstellen. Verschnitt wird nicht gesondert vergütet.
Diese Pos. wird als Zulage zur Rinnensteinsteinverlegung vergütet.
Der Schutt wird vom AN beseitigt.
Verschnitt wird nicht gesondert vergütet.
Menge: 80,000 St

**06.04.30 Übergangsstein**
Übergangsstein von Rinnenstein 16 cm breit auf Rundbordstein  aus Betonstein gem. DIN 483 liefern und herstellen.
Planum in der erforderlichen Breite und Tiefe
herstellen; Steine flucht- und höhengerecht auf ein
frischem Unterbeton C 20/25, Dicke min. 20 cm gemäß DIN 1045 setzen.
Inkl. aller Erd- und Verfüllarbeiten.
Vorsatz: Basalt
Farbe: grau
Menge: 4,000 St

#### Bereich 06.05 Pflasterflächen

**06.05.10 Pflasterdecke Betonpflaster L/B 300/150mm D 100mm Kante abgeschrägt grau Bk1,0 Bettung Brechsand-Splitt 0/5 D 4+/-1cm Brechsand-Splitt 0/5 einkehren einschlämmen B 4+/-2mm**
*** EP-Aufgliederung gefordert
STLB-Bau 2024-10 080
Pflasterdecke ZTV Pflaster-StB, aus Pflastersteinen aus Beton, TL Pflaster-StB, ungebundene Bauweise, Tragschicht wird gesondert vergütet, Maße L/B 300/150 mm, Dicke 100 mm, max. Differenzen K, Kante abgeschrägt, Horizontal-/Vertikalschenkel bis 2 mm, im Ellbogenverband, Farbton grau, Belastungsklasse RStO 12 Bk1,0, Bettung aus Baustoffgemisch Körnung 0/5 aus natürlichen gebrochenen Gesteinskörnungen (Brechsand-Splitt-Gemisch), TL Pflaster-StB Kategorie GN, Dicke 4 +/- 1 cm, Baustoffgemisch für Fugen, Körnung 0/5 aus natürlichen gebrochenen Gesteinskörnungen (Brechsand-Splitt-Gemisch) einkehren und einschlämmen, Fugenbreite 4 +/- 2 mm, Ausführung gemäß Zeichnung und Einzelbeschreibung.
Menge: 1520,000 m2

**06.05.20 Pflasterdecke Betonpflaster L/B 300/150mm D 100mm Kante abgeschrägt anthrazit Bk1,0 Bettung Brechsand-Splitt 0/5 D 4+/-1cm Brechsand-Splitt 0/5 einkehren einschlämmen B 4+/-2mm**
*** EP-Aufgliederung gefordert
STLB-Bau 2024-10 080
Pflasterdecke ZTV Pflaster-StB, aus Pflastersteinen aus Beton, TL Pflaster-StB, ungebundene Bauweise, Tragschicht wird gesondert vergütet, Maße L/B 300/150 mm, Dicke 100 mm, max. Differenzen K, Kante abgeschrägt, Horizontal-/Vertikalschenkel bis 2 mm, im Läuferverband, Farbton anthrazit, Belastungsklasse RStO 12 Bk1,0, Bettung aus Baustoffgemisch Körnung 0/5 aus natürlichen gebrochenen Gesteinskörnungen (Brechsand-Splitt-Gemisch), TL Pflaster-StB Kategorie GN, Dicke 4 +/- 1 cm, Baustoffgemisch für Fugen, Körnung 0/5 aus natürlichen gebrochenen Gesteinskörnungen (Brechsand-Splitt-Gemisch) einkehren und einschlämmen, Fugenbreite 4 +/- 2 mm, Ausführung gemäß Zeichnung und Einzelbeschreibung.
Menge: 120,000 m2

**06.05.30 Schieber- und Hydrantenkappen angleichen**
Schieber- und Hydrantenkappen des Gas- und Wasserversorgungsnetzes der neuen Straßenhöhe angleichen, vor Einbau der Platten- oder Pflasterbeläge
Kappen aufnehmen, reinigen und den neuen Straßenhöhen anpassen.
Zulässige Höhendifferenz max. - 3 mm.
Einschl. der erforderlichen Aufbruch-, Wiederhestellungs- und Erdarbeiten.
Einschl. Lieferung und Einbau der Unterlegplatten.
Abbruch- und Schuttmassen gehen in das Eigentum des AN über und sind ordnungsgemäß zu entsorgen.
Bereich Platten- und Pflasterbeläge
Menge: 5,000 St

**06.05.40 Schachtabdeckungen DN 600 BeGu angleichen**
Schachtabdeckungen DN 600 der neuen Straßenhöhe in Pflaster- und Asphaltdecken angleichen.
Schachtabdeckungen freistemmen, aufnehmen, reinigen und den neuen Straßenhöhen anpassen, einschließlich Lieferung und Einbau von 2 Ausgleichsringen.
Zulässige Höhendifferenz max. - 3 mm.
Menge: 3,000 Stk

**06.05.50 Umpflasterungssatz Schieber (ZUL.)**
Umpflasterungs-Sätze zu Einfassung von Schiebern
liefern und fachgrechet einbauen.
Als Zulage zu Pflasterung.
Für Schieber des Gas- und Wasserrohrnetzes.
Menge: 4,000 St

**06.05.60 Umpflasterungssatz Hydrant (ZUL.)**
Umpflasterungs-Sätze zu Einfassung von Hydranten
liefern und fachgerechet verlegen.
Als Zulage zu Pflasterung.
Für Hydranten.
Menge: 1,000 St

**06.05.70 Anschluss Pflasterdecke Schnittkanten**
STLB-Bau 2017-10 080
Anschluss für Pflasterdecke, herstellen von Schnittkanten, mit Nassschneidegerät.
Menge: 500,000 m

#### Bereich 06.06 Barierefreiheit

*Hinweis: Pflasterarbeiten*
Liefern und profilgerecht verlegen der nachfolgenden Pflaster- und Plattenbeläge ist mit einzurechnen.

Herstellung nach DIN EN 1338, TL Pflaster, Qualität DIK und DIN EN 32984

Bettung aus Basalt-Splitt-Gemisch 0/5 mm, Dicke in cm 3 bis 5, Pflasterfugen einfegen mit Basalt-Splitt-Gemisch 0/3 mm, und dann unter ausreichender Wasserzugabe einschlämmen, überschüssiger Fugensand ist abzufegen und zu entfernen.

Das Schließen der Fugen muss kontinuierlich (arbeitstäglich) mit dem Fortschreiten des Verlegens
beigehalten werden.

Alle für die Setzung der Steine erforderlichen Erdarbeiten sind in die Position mit einzurechnen.

Die Platten sind vollständig gereinigt zu übergeben.

Ausführung: gemäß beiliegenden Ausführungsplänen.

**06.06.10 Rippenplatte 30/30/8 weiß**
Für Richtungs- und Sperrfelder

Rippenplatte 30 x 30 x 8
Oberflächen: Weißvorsatz
6 trapezförmige Rippen,
Abstand der Rippenscheitel: 50 mm, Stegbreite 10 mm
Mikrofase 1 x 1 mm

Herstellung nach DIN EN 1338, TL Pflaster, Qualität DIK und DIN EN 32984

Visuell stark kontrastierend mit einem Reflexionsgrad = 0,60 und einem Leuchtdichtekontrast = 0,70 (titanweiß zur Begleitplatte anthrazit).

Liefern und profilgerecht verlegen

Bettung aus Basalt-Splitt-Gemisch 0/5 mm, Dicke in cm 3 bis 5, Pflasterfugen einfegen mit Basalt-Splitt-Gemisch 0/3 mm, und dann unter ausreichender Wasserzugabe einschlämmen, überschüssiger Fugensand ist abzufegen und zu entfernen.

Das Schließen der Fugen muss kontinuierlich (arbeitstäglich) mit dem Fortschreiten des Verlegens
beigehalten werden.

Alle für die Setzung der Steine erforderlichen Erdarbeiten sind in die Position mit einzurechnen.

Die Platten sind vollständig gereinigt zu übergeben.

Ausführung: gemäß beiliegenden Ausführungsplänen.
Menge: 260,000 St

**06.06.20 Rippenplatte 70/30/8 weiß**
Für Richtungs- und Sperrfelder,

Rippenplatte 70 x 30 x 8
Oberflächen: Weißvorsatz
6 trapezförmige Rippen,
Abstand der Rippenscheitel: 50 mm, Stegbreite 10 mm
Mikrofase 1 x 1 mm

Herstellung nach DIN EN 1339, TL Pflaster, Qualität DILPU7 und DIN EN 32984

Visuell stark kontrastierend mit einem Reflexionsgrad = 0,60 und einem Leuchtdichtekontrast = 0,70 (titanweiß zur Begleitplatte anthrazit).

Liefern und profilgerecht verlegen

Bettung aus Basalt-Splitt-Gemisch 0/5 mm, Dicke in cm 3 bis 5, Pflasterfugen einfegen mit Basalt-Splitt-Gemisch 0/3 mm, und dann unter ausreichender Wasserzugabe einschlämmen, überschüssiger Fugensand ist abzufegen und zu entfernen.

Das Schließen der Fugen muss kontinuierlich (arbeitstäglich) mit dem Fortschreiten des Verlegens
beigehalten werden.

Alle für die Setzung der Steine erforderlichen Erdarbeiten sind in die Position mit einzurechnen.

Die Platten sind vollständig gereinigt zu übergeben.

Ausführung: gemäß beiliegenden Ausführungsplänen.
Menge: 20,000 St

**06.06.30 Noppenplatte 30/30/8 weiß**
Für Aufmerksamkeitsfelder

Rippenplatte 30 x 30 x 8
Oberflächen: Weißvorsatz
24 trapezförmige Noppen Durchm. 25mm, Höhe 5mm, orthogonale Anordungung
Mikrofase 1 x 1 mm

Herstellung nach DIN EN 1338, TL Pflaster, Qualität DIK und DIN EN 32984

Visuell stark kontrastierend mit einem Reflexionsgrad = 0,60 und einem Leuchtdichtekontrast = 0,70 (titanweiß zur Begleitplatte anthrazit).

Liefern und profilgerecht verlegen

Bettung aus Basalt-Splitt-Gemisch 0/5 mm, Dicke in cm 3 bis 5, Pflasterfugen einfegen mit Basalt-Splitt-Gemisch 0/3 mm, und dann unter ausreichender Wasserzugabe einschlämmen, überschüssiger Fugensand ist abzufegen und zu entfernen.

Das Schließen der Fugen muss kontinuierlich (arbeitstäglich) mit dem Fortschreiten des Verlegens
beigehalten werden.

Alle für die Setzung der Steine erforderlichen Erdarbeiten sind in die Position mit einzurechnen.

Die Platten sind vollständig gereinigt zu übergeben.

Ausführung: gemäß beiliegenden Ausführungsplänen.
Menge: 100,000 St

**06.06.40 Begleitplatte 30/30/8 anthrazit**
Zwischen Bodenindikatoren und Umgebungsbelag

Begleitplatte 30 x 30 x 8
Oberflächen: anthrazit

Herstellung nach DIN EN 1338, TL Pflaster, Qualität DIK

Liefern und im Bereich der Rippenplatten profilgerecht verlegen

Bettung aus Basalt-Splitt-Gemisch 0/5 mm, Dicke in cm 3 bis 5, Pflasterfugen einfegen mit Basalt-Splitt-Gemisch 0/3 mm, und dann unter ausreichender Wasserzugabe einschlämmen, überschüssiger Fugensand ist abzufegen und zu entfernen.

Das Schließen der Fugen muss kontinuierlich (arbeitstäglich) mit dem Fortschreiten des Verlegens
beigehalten werden.

Alle für die Setzung der Steine erforderlichen Erdarbeiten sind in die Position mit einzurechnen.

Die Platten sind vollständig gereinigt zu übergeben.

Ausführung: gemäß beiliegenden Ausführungsplänen.
Menge: 400,000 St

**06.06.50 Zulage feste Fuge**
Zulage zur Position Rippenplatte, Noppenplatte oder Beleitplatte, Fugen mit fester Fuge verschließen, Fugenmörtel auf Epoxydharzbasis. Im Bereich von Kurven, mit klaffenden Fugen im Belag. Nur auf besondere Anweisung der Bauüberwachung.
Menge: 20,000 m³

**06.06.60 Nullabsenkung Mittelstück 50/30/20 0-3cm**
Nullabsenkung Mittelstück 0-3cm, Einbauhöhe 3cm

mit Nullabsenkung, L/B/H 50/30/20cm,
mit Abstandsnocken und Mikrofase
Vorsatz naturgrau

liefern und setzen, mit Fundament und einseitiger Rückenstütze aus Beton mit einer Zusammensetzung C 20/25 DIN EN 206-1 und DIN 1045-2, Bettungsdicke 20 cm, Breite der Rückenstütze 15 cm,

Alle für die Setzung der Steine erforderlichen Erdarbeiten inkl. Arbeitsraum nach Abtrag der Oberflächenbefestigung bzw. Rückbau der alten Bordsteine, sowie Lieferung Natursteinschotter sind in die Position mit einzurechnen.

Fugen verfüllen mit reaktionsharzgebundenen Pflasterfugenmörtel auf Epoxidharzbasis, auch im Kurvenbereich.

Ausführung gemäß Zeichnung.
Menge: 80,000 St

**06.06.70 Taststein 50/30/18 0-3cm**
Taststein Tastbord, Einbauhöhe 3 cm

L/B/H 50/30/18, mit Abstandsnocken und
Mikrofase, Vorsatz weiß

liefern und setzen, mit Fundament und einseitiger Rückenstütze aus Beton mit einer Zusammensetzung C 20/25 DIN EN 206-1 und DIN 1045-2, Bettungsdicke 20 cm, Breite der Rückenstütze 15 cm,

Alle für die Setzung der Steine erforderlichen Erdarbeiten inkl. Arbeitsraum nach Abtrag der Oberflächenbefestigung bzw. Rückbau der alten Bordsteine, sowie Lieferung Natursteinschotter sind in die Position mit einzurechnen.

Fugen verfüllen mit reaktionsharzgebundenen Pflasterfugenmörtel auf Epoxidharzbasis, auch im Kurvenbereich.

Ausführung gemäß Zeichnung.
Menge: 35,000 St

**06.06.80 Übergangsstein - Taststein und Nullabsenkung**
Übergangsstein - Taststein und Nullabsenkung 0-3cm

mit Abstandsnocken und Mikrofase
Vorsatz weiß

rechts/links nach Erfordernis

liefern und setzen, mit Fundament und einseitiger Rückenstütze aus Beton mit einer Zusammensetzung C 20/25 DIN EN 206-1 und DIN 1045-2, Bettungsdicke 20 cm, Breite der Rückenstütze 15 cm,

Alle für die Setzung der Steine erforderlichen Erdarbeiten inkl. Arbeitsraum nach Abtrag der Oberflächenbefestigung bzw. Rückbau der alten Bordsteine, sowie Lieferung Natursteinschotter sind in die Position mit einzurechnen.

Fugen verfüllen mit reaktionsharzgebundenen Pflasterfugenmörtel auf Epoxidharzbasis, auch im Kurvenbereich.

Ausführung gemäß Zeichnung.
Menge: 5,000 St

**06.06.90 Übergangsstein - RB und Taststein**
Übergangsstein RB und Taststein mit Einbauhöhe= 6 cm

15 x 20 / 18 x 20 cm, mit Abstandsnocken und Mikrofase,
Vorsatz weiß,

rechts/links nach Erfordernis

liefern und setzen, mit Fundament und einseitiger Rückenstütze aus Beton mit einer Zusammensetzung C 20/25 DIN EN 206-1 und DIN 1045-2, Bettungsdicke 20 cm, Breite der Rückenstütze 15 cm,

Alle für die Setzung der Steine erforderlichen Erdarbeiten inkl. Arbeitsraum nach Abtrag der Oberflächenbefestigung bzw. Rückbau der alten Bordsteine, sowie Lieferung Natursteinschotter sind in die Position mit einzurechnen.

Ausführung gemäß Zeichnung.
Menge: 5,000 St

**06.06.100 Übergangsstein - Nullabsenkung und RB**
Übergangsstein - Nullabsenkung und RB

20 x 30 / 15 x 22 cm, mit Abstandsnocken und Mikrofase, von Rundbord auf Schrägstein mit Nullabsenkung,

Farbe: naturgrau

rechts/links nach Erfordernis

liefern und setzen, mit Fundament und einseitiger Rückenstütze aus Beton mit einer Zusammensetzung C 20/25 DIN EN 206-1 und DIN 1045-2, Bettungsdicke 20 cm, Breite der Rückenstütze 15 cm,

Alle für die Setzung der Steine erforderlichen Erdarbeiten inkl. Arbeitsraum nach Abtrag der Oberflächenbefestigung bzw. Rückbau der alten Bordsteine, sowie Lieferung Natursteinschotter sind in die Position mit einzurechnen.

Ausführung gemäß Zeichnung.
Menge: 8,000 St

#### Bereich 06.07 Asphaltflächen

**06.07.10 Schieber- und Hydrantenkappen angleichen**
Schieber- und Hydrantenkappen des Gas- und Wasserversorgungsnetzes der neuen Straßenhöhe angleichen, vor Einbau der Asphaltschichten
Kappen aufnehmen, reinigen und den neuen Straßenhöhen anpassen.
Zulässige Höhendifferenz max. - 3 mm.
Einschl. der erforderlichen Aufbruch-, Wiederhestellungs- und Erdarbeiten.
Einschl. Lieferung und Einbau der Unterlegplatten.
Abbruch- und Schuttmassen gehen in das Eigentum des AN über und sind ordnungsgemäß zu entsorgen.
Bereich Asphaltflächen
Menge: 5,000 St

*Hinweis: Erschließungsstraße*

**06.07.20 Trassenkappe**
Gusseiserne höhenverstellbare Trassen-Straßenkappe mit dämpfender Einlage DIN 4056-W1, DVGW geprüft nach DIN 3580 mit Beton-Tragplatte.
Ausführung nach in Abstimmung und nach Vorgabe Piepelinebetreiber.
Menge: 1,000 Stk

**06.07.30 TS Asphalt Bk1,8 AC22TS Bindem. 50/70 D 16cm**
*** EP-Aufgliederung gefordert
Asphalttragschicht ZTV Asphalt-StB, Belastungsklasse RStO 12 Bk1,8, Mischgutart AC 22 T S, natürliche Gesteinskörnung TL Gestein, Bindemittel Straßenbaubitumen 50/70 TL Bitumen-StB und DIN EN 12591, Schichtdicke 16 cm, Einbaudicke gemäß TPD-StB durch Abstandsmessung mit Schnur, Einbau zwischen Randeinfassungen, Ausführung gemäß Zeichnung.
Menge: 820,000 m2

**06.07.40 Reinigung Tragschicht**
Sehr stark verschmutzte bestehende Asphaltbinderschicht sorgfältige Reinigen.

Vor Einbau Deckschicht

mit Nasskehrmaschine, unterstützt mit handgeführtem Hochdruckreinigungsgerät, unter Aufnahme alle Fremdstoffe

als Vorbereitung für die folgenden Asphaltarbeiten
Menge: 820,000 m²

**06.07.50 Bitumenh.Bindem. aufsprühen 0,25-0,35kg/m2 C60BP4-S TS Asphalt**
*** EP-Aufgliederung gefordert
STLB-Bau 2024-10 080
Bitumenhaltiges Bindemittel aufsprühen, ZTV Asphalt-StB, 0,25 bis 0,35 kg/m2, polymermodifizierte Bitumenemulsion C60BP4-S TL BE-StB und DIN EN 13808, in Teilflächen, Asphalttragschichten, für den Einbau von Asphalttragschichten.
Menge: 820,000 m2

**06.07.60 Asphaltbetondeckschicht Bk1,8 AC8DS D 4cm Bindem. 50/70**
*** EP-Aufgliederung gefordert
STLB-Bau 2024-10 080
Asphaltdeckschicht aus Asphaltbeton, ZTV Asphalt-StB, Belastungsklasse RStO 12 Bk1,8, Mischgutart AC 8 D S, natürliche Gesteinskörnung TL Gestein, Schichtdicke 4 cm, Bindemittel Straßenbaubitumen 50/70 TL Bitumen-StB und DIN EN 12591, Einbaudicke gemäß TPD-StB durch Abstandsmessung mit Schnur, auf die noch warme Oberfläche 0,5 bis 1 kg/m2 gebrochene Gesteinskörnung der Lieferkörnung 1/3 streuen, einwalzen, nicht gebundene Stoffe abfegen, aufnehmen und entsorgen, Entsorgung wird gesondert vergütet, Einbau zwischen Randeinfassungen, Ausführung gemäß Zeichnung und Einzelbeschreibung.
Menge: 820,000 m2

**06.07.70 Gussasphaltdeckschicht Bk3,2 MA11S D 3,5cm Bindem. 20/30 B 20-30cm von Hand**
Asphaltdeckschicht aus Gussasphalt ZTV Asphalt-StB, Belastungsklasse RStO 12 Bk3,2, Mischgutart MA 11 S, natürliche Gesteinskörnung TL Gestein, Schichtdicke 3,5 cm, Bindemittel Straßenbaubitumen 20/30 TL Bitumen-StB und DIN EN 12591, Regelbreite 20 cm, Im Bereich von Regeneinläufen Aufweitung auf 30cm, Ausführung auf Asphaltbinderschicht, ohne Randeinfassung, beidseitg geschalt, nach Verfahren C ZTV Asphalt-StB auf die noch heiße Oberfläche 2 bis 3 kg/m2 feine Gesteinskörnung heiß einstreuen und einreiben, nicht gebundene Stoffe abfegen, aufnehmen und entsorgen, Entsorgung wird gesondert vergütet, Einbau von Hand, Ausführung gemäß Zeichnung.
Menge: 25,000 m

**06.07.80 Anschluss Deckschicht D 4cm**
STLB-Bau 2023-10 080
Anschluss ZTV Fug-StB an Deckschicht, Dicke der Deckschicht 4 cm, anschmelzbares Fugenband, Breite mind. 10 mm, ankleben.
Menge: 20,000 m

*Hinweis: Busspur*

**06.07.90 TS Asphalt Bk3,2 AC22TS Bindem. 50/70 D 12cm**
Asphalttragschicht ZTV Asphalt-StB, Belastungsklasse RStO 12 Bk3,2, Mischgutart AC 22 T S, natürliche Gesteinskörnung TL Gestein, Bindemittel Straßenbaubitumen 50/70 TL Bitumen-StB und DIN EN 12591, Schichtdicke 16 cm, Einbaudicke gemäß TPD-StB durch Abstandsmessung mit Schnur, Einbau zwischen Randeinfassungen, Ausführung gemäß Zeichnung.
Menge: 300,000 m2

**06.07.100 Bitumenh.Bindem. aufsprühen 0,25-0,35kg/m2 C60BP4-S frisch TS Asphalt**
*** EP-Aufgliederung gefordert
STLB-Bau 2024-10 080
Bitumenhaltiges Bindemittel aufsprühen, ZTV Asphalt-StB, 0,25 bis 0,35 kg/m2, polymermodifizierte Bitumenemulsion C60BP4-S TL BE-StB und DIN EN 13808, in Teilflächen, auf frischen Asphalttragschichten, für den Einbau von Asphaltbinderschichten.
Menge: 300,000 m2

**06.07.110 Asphaltbinderschicht Bk3,2 AC16BS D 8cm 25/55-55 A**
*** EP-Aufgliederung gefordert
STLB-Bau 2024-10 080
Asphaltbinderschicht ZTV Asphalt-StB, Belastungsklasse RStO 12 Bk3,2, Mischgutart AC 16 B S, natürliche Gesteinskörnung TL Gestein, Schichtdicke 8 cm, Bindemittel polymermodifiziertes Bitumen 25/55-55 A TL Bitumen-StB und DIN EN 14023, Einbaudicke gemäß TPD-StB durch Abstandsmessung mit Schnur, Ausführung gemäß Zeichnung und Einzelbeschreibung.
Menge: 300,000 m2

**06.07.120 Bitumenh.Bindem. aufsprühen 0,25-0,35kg/m2 C60BP4-S gefräst Asphaltbinderschicht**
*** EP-Aufgliederung gefordert
STLB-Bau 2024-10 080
Bitumenhaltiges Bindemittel aufsprühen, ZTV Asphalt-StB, 0,25 bis 0,35 kg/m2, polymermodifizierte Bitumenemulsion C60BP4-S TL BE-StB und DIN EN 13808, in Teilflächen, auf gefrästen Asphaltbinderschichten, für den Einbau von Asphaltdeckschichten aus Splittmastixasphalt oder Asphaltbeton.
Menge: 300,000 m2

**06.07.130 Asphaltbetondeckschicht Bk3,2 AC8DS D 4cm Bindem. 50/70**
*** EP-Aufgliederung gefordert
STLB-Bau 2024-10 080
Asphaltdeckschicht aus Asphaltbeton, ZTV Asphalt-StB, Belastungsklasse RStO 12 Bk3,2, Mischgutart AC 8 D S, natürliche Gesteinskörnung TL Gestein, Schichtdicke 4 cm, Bindemittel Straßenbaubitumen 50/70 TL Bitumen-StB und DIN EN 12591, Einbaudicke gemäß TPD-StB durch Abstandsmessung mit Schnur, auf die noch warme Oberfläche 0,5 bis 1 kg/m2 gebrochene Gesteinskörnung der Lieferkörnung 1/3 streuen, einwalzen, nicht gebundene Stoffe abfegen, aufnehmen und entsorgen, Entsorgung wird gesondert vergütet, Einbau zwischen Randeinfassungen, Ausführung gemäß Zeichnung und Einzelbeschreibung.
Menge: 300,000 m2

**06.07.140 Anschluss Deckschicht D 4cm**
STLB-Bau 2023-10 080
Anschluss ZTV Fug-StB an Deckschicht, Dicke der Deckschicht 4 cm, anschmelzbares Fugenband, Breite mind. 10 mm, ankleben.
Menge: 100,000 m

*Hinweis: Straßenquerung und Aufbrüche*
Einbau profilgereicht in Kleinflächen im Handeinbau

**06.07.150 TS Asphalt Bk3,2 AC22TS Bindem. 50/70 D 12cm**
Asphalttragschicht ZTV Asphalt-StB, Belastungsklasse RStO 12 Bk3,2, Mischgutart AC 22 T S, natürliche Gesteinskörnung TL Gestein, Bindemittel Straßenbaubitumen 50/70 TL Bitumen-StB und DIN EN 12591, Schichtdicke 16 cm, Einbaudicke gemäß TPD-StB durch Abstandsmessung mit Schnur, Einbau in Teilflächen, Ausführung gemäß Zeichnung.
Menge: 50,000 m2

**06.07.160 Bitumenh.Bindem. aufsprühen 0,25-0,35kg/m2 C60BP4-S frisch TS Asphalt**
*** EP-Aufgliederung gefordert
STLB-Bau 2024-10 080
Bitumenhaltiges Bindemittel aufsprühen, ZTV Asphalt-StB, 0,25 bis 0,35 kg/m2, polymermodifizierte Bitumenemulsion C60BP4-S TL BE-StB und DIN EN 13808, in Teilflächen, auf frischen Asphalttragschichten, für den Einbau von Asphaltbinderschichten.
Menge: 50,000 m2

**06.07.170 Asphaltbinderschicht Bk3,2 AC16BS D 8cm 25/55-55 A**
STLB-Bau 2024-10 080
Asphaltbinderschicht ZTV Asphalt-StB, Belastungsklasse RStO 12 Bk3,2, Mischgutart AC 16 B S, natürliche Gesteinskörnung TL Gestein, Schichtdicke 8 cm, Bindemittel polymermodifiziertes Bitumen 25/55-55 A TL Bitumen-StB und DIN EN 14023, Einbaudicke gemäß TPD-StB durch Abstandsmessung mit Schnur, Ausführung gemäß Zeichnung und Einzelbeschreibung.
Menge: 50,000 m2

**06.07.180 Asphaltbinderschicht Anrampung AC16BS 25/55-55 A**
Asphaltbinderschicht ZTV Asphalt-StB, als Anrampung zur Straßenquerungs, Mischgutart AC 16 B S, natürliche Gesteinskörnung TL Gestein, Bindemittel polymermodifiziertes Bitumen 25/55-55 A TL Bitumen-StB und DIN EN 14023.
Menge: 20,000 t

**06.07.190 Bitumenh.Bindem. aufsprühen 0,25-0,35kg/m2 C60BP4-S gefräst Asphaltbinderschicht**
*** EP-Aufgliederung gefordert
STLB-Bau 2024-10 080
Bitumenhaltiges Bindemittel aufsprühen, ZTV Asphalt-StB, 0,25 bis 0,35 kg/m2, polymermodifizierte Bitumenemulsion C60BP4-S TL BE-StB und DIN EN 13808, in Teilflächen, auf gefrästen Asphaltbinderschichten, für den Einbau von Asphaltdeckschichten aus Splittmastixasphalt oder Asphaltbeton.
Menge: 120,000 m2

**06.07.200 Asphaltbetondeckschicht Bk3,2 AC8DS D 4cm Bindem. 50/70**
STLB-Bau 2024-10 080
Asphaltdeckschicht aus Asphaltbeton, ZTV Asphalt-StB, Belastungsklasse RStO 12 Bk3,2, Mischgutart AC 8 D S, natürliche Gesteinskörnung TL Gestein, Schichtdicke 4 cm, Bindemittel Straßenbaubitumen 50/70 TL Bitumen-StB und DIN EN 12591, Einbaudicke gemäß TPD-StB durch Abstandsmessung mit Schnur, auf die noch warme Oberfläche 0,5 bis 1 kg/m2 gebrochene Gesteinskörnung der Lieferkörnung 1/3 streuen, einwalzen, nicht gebundene Stoffe abfegen, aufnehmen und entsorgen, Entsorgung wird gesondert vergütet, Einbau zwischen Randeinfassungen, Ausführung gemäß Zeichnung und Einzelbeschreibung.
Menge: 120,000 m2

**06.07.210 Anschluss Deckschicht D 4cm**
STLB-Bau 2023-10 080
Anschluss ZTV Fug-StB an Deckschicht, Dicke der Deckschicht 4 cm, anschmelzbares Fugenband, Breite mind. 10 mm, ankleben.
Menge: 80,000 m

*Hinweis: Interimsparkplatz*

**06.07.220 Asphalttragdeckschicht Fahrbahn AC16TD Bindem. 70/100 D 10cm**
*** EP-Aufgliederung gefordert
STLB-Bau 2024-10 080
Asphalttragdeckschicht, in Fahrbahnen, Mischgutart AC 16 TD, natürliche Gesteinskörnung TL Gestein, Bindemittel Straßenbaubitumen 70/100 TL Bitumen-StB und DIN EN 12591, Hohlraumgehalt 1 bis 3 Vol.-% Schichtdicke 10 cm, Einbaudicke gemäß TPD-StB durch Messen mit Tiefenlehre.
Menge: 950,000 m2

*Hinweis: Schutzmaßnahmen*

**06.07.230 Schutzlage und Asphalttragdeckschicht AC16TD Bindem. 70/100 D 10cm**
Schutzlage aus hitzebeständigem Vlies zum Schutz der Unterlage aus Betonsteinpflaster und Randeinfassungen.

Asphalttragdeckschicht, Mischgutart AC 16 TD, natürliche Gesteinskörnung TL Gestein, Bindemittel Straßenbaubitumen 70/100 TL Bitumen-StB und DIN EN 12591, Hohlraumgehalt 1 bis 3 Vol.-% Schichtdicke 10 cm. Randbereiche anrampen.
Menge: 60,000 m2

**06.07.240 Asphalttragdeckschicht AC16TD Bindem. 70/100**
Asphalttragdeckschicht, Mischgutart AC 16 TD, natürliche Gesteinskörnung TL Gestein, Bindemittel Straßenbaubitumen 70/100 TL Bitumen-StB und DIN EN 12591, Hohlraumgehalt 1 bis 3 Vol.-%
Menge: 20,000 t

#### Bereich 06.08 Fahrbahnmarkierung

*Hinweis: Hinweise für die Ausführung von Fahrbahnmarkierungen*
Hinweise für die Ausführung von Fahrbahnmarkierungen

Ausführung:
Der Bieter hat die Qualifikation des geprüften
Fahrbahnmarkierers gem. ZTV M 02 nachzuweisen.
Es sind nur von der
Bundesprüfanstalt genehmigte Stoffe zu verwenden. Der
Nachweis ist auf Anforderung des Auftraggegebers (AG)
vor Ausführ- ungsbeginn vorzulegen.
Als temporäre Fahrbahnmarkierung.
Das Auftragen der Markierungsstriche ist soweit wie
möglich maschinell auszuführen. Grundsätzlich ist das
Auftragen der Markierung nur auf völlig sauberem und
trockenen Untergrund auszuführen. Die Markierungen
sind gegen das vorzeitige Befahren durch
Verkehrsteilnehmer ausreichend zu sichern.

Vorschriften und Merkblätter (in der jeweils gültigen
Fassung):
- Richtlinien für die Markierung von Straßen (RMS)
- Technische Lieferbedingungen für weiße Markierungsmaterialien (TL-M 2006)
- Zusätzliche Technische Vorschriften und Richtlinien für Markierung auf Straßen  (ZTV M
02)

**06.08.10 Sperr- Leit- Warnlinien**
Sperr-, Leit- und Warnlinie, Breite 12 cm
Sperr-, Leit- und Warnlinie, Breite 12 cm, durchgehend,
Zick-Zack oder unterbrochen im Verhältnis Strich /
Lücke 1 : 2 oder 1 : 1 oder 2 : 1
in weißer Kaltplastik als Dauermarkierung, 2mm stark, aufgelegt auf glatter Schwazdecke oder Betonsteinpflaster.
Ausführung nach Markierungsplan.
Menge: 50,000 m

**06.08.20 Breitsricht und Flächenmakierung**
Markierung in weißer Kaltplastik als Dauermarkierung, 2mm stark, aufgelegt auf glatter Schwazdecke oder Betonsteinpflaster.
Für Markierung Fußgänerüberweg, Haltelinien, Aufmerksamkeitsfelder etc.
Abrechnung nach markierter Fläche.
Ausführung nach Markierungsplan.
Menge: 40,000 m²

**06.08.30 Flächenmarkierung Kaltplatstik rot**
Fahrbahnmarkierung ZTV-M Flächenmarkierung, für Radweg, aus Kaltplastik, Farbton rot, auf Asphaltbeton, abgerechnet wird die Fläche der Markierung.
Ausführung nach beiliegendem Markierungsplan.
Menge: 15,000 m2

**06.08.40 Fahrbahnmarkierung Piktogramm Radfahrer 100/130cm Kaltplastik**
Fahrbahnmarkierung ZTV-M als Piktogramm, Radfahrer, Maße 100/130 cm, aus Kaltplastik, Farbton weiß, auf Asphaltbeton oder Betonsteinpflaster.
Ausführung nach Markierungsplan.
Menge: 9,000 St

**06.08.50 Fahrbahnmarkierung Richtungspfeil 130cm Kaltplastik**
Fahrbahnmarkierung ZTV-M als Richtungspfeil 130 cm, aus Kaltplastik, Farbton weiß, auf Asphaltbeton oder Betonsteinpflaster.
Ausführung nach Markierungsplan.
Menge: 3,000 St

**06.08.60 Fahrbahnmarkierung Schriftzug BUS Kaltplastik**
Fahrbahnmarkierung ZTV-M als Schriftzug, BUS, aus Kaltplastik, Farbton weiß, auf Asphaltbeton.
Menge: 2,000 St

#### Bereich 06.09 Verkehrszeichen

**06.09.10 Rohrpfosten**
4000 mm Rohrpfosten
Durchmesser 60,3 mm Ø
aus feuerverzinktem Stahl
mind. 2mm Wandung
Mit Abdeckkappe
nach IVZ- Norm

750 mm Einbetoniert

inkl. Beton
inkl. aller Erd- und Betonierarbeiten
Menge: 15,000 St

**06.09.20 Verkehrsschild VZ 206 Stop**
Verkehrsschild

VZ 206 Stop

nach StVO §41 Abs.1

Größe 600 mm Seitenlänge
Reflexionsklasse RA2

als flaches Verkehrsschild
Material Aluminium mind. 3mm stark

inkl. Befestigungsset zur Befestigung an Rohrpfosten 60,3 mm oder Lampenmast

inkl. Montage
Menge: 2,000 St

**06.09.30 Verkehrsschild VZ 237 Radweg**
Verkehrsschild

VZ 237 Radweg

nach StVO §41 Abs.1

Größe 420 mm Durchmesser
Reflexionsklasse RA2

als flaches Verkehrsschild
Material Aluminium mind. 3mm stark

inkl. Befestigungsset zur Befestigung an Rohrpfosten 60,3 mm

inkl. Montage
Menge: 1,000 St

**06.09.40 Verkehrsschild VZ 241-30 getrennter Rad- und Gehweg**
Verkehrsschild

VZ 240 gemeinsamer Rad- und Gehweg

nach StVO §41 Abs.1

Größe 600 mm Durchmesser
Reflexionsklasse RA2

als flaches Verkehrsschild
Material Aluminium mind. 3mm stark

inkl. Befestigungsset zur Befestigung an Rohrpfosten 60,3 mm

inkl. Montage
Menge: 4,000 St

**06.09.50 Verkehrsschild VZ 350-10 oder 350-20 Fußgängerüberweg**
Verkehrsschild

VZ 350-10 oder 350-20 Fußgängerüberweg

nach StVO §41 Abs.1

Größe 600 mm Seitenlänge
Reflexionsklasse RA2

als flaches Verkehrsschild
Material Aluminium mind. 3mm stark

inkl. Befestigungsset zur Befestigung an Rohrpfosten 60,3 mm oder Lampenmast

inkl. Montage
Menge: 8,000 St

**06.09.60 Verkehrsschild VZ 205 Vorfahrt gewähren**
Verkehrsschild

VZ 205 Vorfahrt gewähren

nach StVO §41 Abs.1

Größe 630mm Seitenlänge
Reflexionsklasse RA2

als flaches Verkehrsschild
Material Aluminium mind. 3mm stark

inkl. Befestigungsset zur Befestigung an Rohrpfosten 60,3 mm oder Lampenmast

inkl. Montage
Menge: 2,000 St

**06.09.70 Verkehrsschild VZ 306 Vorfahrtstraße**
Verkehrsschild

VZ 350-10 oder 350-20 Fußgängerüberweg

nach StVO §41 Abs.1

Größe 600 mm Seitenlänge
Reflexionsklasse RA2

als flaches Verkehrsschild
Material Aluminium mind. 3mm stark

inkl. Befestigungsset zur Befestigung an Rohrpfosten 60,3 mm oder Lampenmast

inkl. Montage
Menge: 3,000 St

**06.09.80 Verkehrsschild VZ 357 Sackgasse**
Verkehrsschild

VZ 357 Sackgasse

nach StVO §41 Abs.1

Größe 420mm Seitenlänge
Reflexionsklasse RA2

als flaches Verkehrsschild
Material Aluminium mind. 3mm stark

inkl. Befestigungsset zur Befestigung an Rohrpfosten 60,3 mm oder Lampenmast

inkl. Montage
Menge: 1,000 St

#### Bereich 06.10 Möblierung

**06.10.10 Fahrradanlehnbügel**
Ekkiflex/Runge als Anlehnbügel aus pulverbeschichtetem Aluminium- Massivstab von 80 x 15 mm. Mit Stabilisierungssteg 30 x 5 mm verdeckt direkt unter dem Horizontalprofil eingeschweißt, dieser hochkant platziert. Standardabmessung über OKFF ist L 85 x H 140 cm . Oberfläche pulverbeschichtet in Eisenglimmer Anthrazit DB 703. Die Verwendung von rostfreiem massiven Aluminium sichert eine homogene sehr glatte pulverbeschichtete Oberflächenhaptik, da im Gegensatz zu Stahl keine Zinkverdickungen und keine mit Zink reagierenden Schweißnähte auftreten. Ebenso ist eine
ungewöhnlich hohe Haftungsqualität der Pulverbeschichtung gesichert. Inkl. Fundamentierung in zwei Punkten C20/25
L 25/B 25/T 70 cm. L 85/H 85 cm über OKFF. Gewicht 13 kg.
Erdarbeiten und Anpassung der Oberflächenbefestigung (Betonsteinpflaster) sind einzurechnen.
Menge: 6,000 St

**06.10.20 Absperrpfosten weiß/rot**
Absperrpfosten liefern und einbauen.
In ein Betonfundament 30 x 30 cm, 40 cm hoch aus Beton
C 12/15 zu setzen, einschl. der erforderlichen
Erdarbeiten.
Material: Stahlrohr, feuerverzinkt und weiß
kunststoffbeschichtet mit 2 roten reflektierenden
Ringen.
Bodenhöhe: 100 cm,  Gesamtlänge: 140 cm.
Querschnitt: Rund Durchmesser 90 mm.
Menge: 4,000 St

**06.10.30 Absperrpfosten weiß/rot für Kette**
Absperrpfosten mit insgesamt 4 Befestigungspunkten für eine Absperrkette (jeweils 2 übereinander und 2 gegenüber) liefern und einbauen.
Herausnehmbar mit Bodenhülse und 3-kanntschloss, inkl. 1 Schlüsel je Poller.
In ein Betonfundament 30 x 30 cm, 40 cm hoch aus Beton
C 12/15 zu setzen, einschl. der erforderlichen
Erdarbeiten.
Material: Stahlrohr, feuerverzinkt und weiß
kunststoffbeschichtet mit 2 roten reflektierenden
Ringen.
Pfosten herausnehmbar inkl. Hülse
Bodenhöhe: 100 cm,  Gesamtlänge: 140 cm.
Querschnitt: Rund Durchmesser 90 mm.
Menge: 6,000 St

**06.10.40 Absperrkette**
Absperrkette aus Stahl, Materialstärke 8mm, verzinkt und rot/weiß beschichtet.
Inkl. Befestigungsmaterial für Anschluss an Poller und Drängelgitter.
Menge: 10,000 m

#### Bereich 06.11 Pflanzbeete

**06.11.10 Pflanzgrube herstellen**
Pflanzgrube herstellen und die Sohle 25 cm tief lockern. Steine größer 5 cm Durchmesser, Wurzeln, Wildwuchs und unbrauchbare Stoffe sammeln und entsorgen.
Größe: ca. 8,0 m²
Tiefe: ca. 2,00 m
Material: Boden gemäß Baugrundgutachten, teilweise mit Bauschutt durchsetzt
Anmerkung:
Der erforderliche Verbau ist in den Einheitspreis mit einzurechnen. Aushub und Sicherung gem. DIN 4124 und 18303.
Der Aushub findet unmittelbar angrenzend an vorhandene Versorgungsleitungen statt. Der hieraus resultierende Mehraufwand inkl. Schuschurfe zum Aufsuchen der Leitungen und Handschachtung im Leitungsbereich sind einzurechnen. Der Leitungsverlauf ist nachrichtlich in den beiliegenden Unterlagen dargestellt.
Abfuhr: Bodenabfuhr wird gesondert vergütet
Hinweis:
Es erfolgt eine Inaugenscheinnahme aller hergestellten Pflanzgruben durch die Stadt Wesseling. Die Verfüllung kann erst nach Freigabe durch die Stadt Wesseling erfolgen. Die terminliche Koordination obliegt dem Auftragnehmer und wird nicht gesondert vergütet.
Menge: 1,000 St

**06.11.20 Wurzelschutz**
Wurzelschutz liefern nach Herstellerangaben in Pflanzgrube der vorgenannten Position einbauen, inklusive der erforderlichen systembezogenen Verbindungselemente
Material:
High-Density Polyethylene (HDPE), mindestens 100 Jahre Lebensdauer, UV beständig, flexibel, chemisch beständig, undurchdringbar für Baum- und Bambuswurzeln, Resistent gegen Schmutz und Mikroorganismen, Verbindungselement inklusive Schloss Schrauben M10 und Muttern, galvanisch verzinkt
Höhe:
2,00 m
Materialstärke:
mindestens 2 mm
Abrechnung nach eingebauten lfm mit je 2,0 m Höhe, Überlappungen und Verschnitt sind einzurechnen.
Menge: 15,000 m

**06.11.30 Pflanzsubstrat**
Substrat für die Baumpflanzung liefern und in die Pflanzgruben einbauen. Der Einbau erfolgt dreilagig in der Gesamtstärke von
1,5 m und ist standfest zu verdichten.
Verformungsmodul EV2 an der Oberfläche mind. 45 MPa
Zur Verzahnung ist vor dem Einbau jeder Lage die untere Lage aufzurauen.
Substrat:
Das Pflanzsubstrat muss homogen vermischt und wie folgt zusammen gesetzt sein:
35 Vol.-% Oberboden, gemäß DIN 18 915, Bodengruppe 4
15 Vol.-% Lava 0/4
10 Vol.-% Lava 1/5
10 Vol.-% Lava 2/8
10 Vol.-% Lava 8/16
20 Vol.-% Lava 16/32
Das Pflanzsubstrat muss die folgenden Anforderungen erfüllen:
Anteil d > 2 mm > 50 Massen-% Anteil d < 0,065 mm < 25 Massen-% Gesamtporenvolumen > 40 Vol.-% nutzbare Feldkapazität > 10 Vol.-% maximale Wasserkapazität 35 Vol.-%

Angebotenes Produkt / Hersteller:

'Angebotenes Produkt Pflanzubstrat= Vulkatree 0-32Typ Stadt Köln'
Vom Bieter einzutragen"‘
Menge: 12,000 m³

**06.11.40 Oberboden**
Oberboden auf ebenen Flächen liefern und andecken
Material:
Oberboden, Bodenklasse 1 DIN 18300, Bodengruppe 4 DIN 18915
Andeckstärke:
ca. 25 cm
Menge: 10,000 m³

**06.11.50 Wasserspeichergranulat**
Wasserspeichergranulat mit Hydrogelen als EG-Düngemittel NK Dünger (13+5) liefern und nach Herstellerangaben mit dem Pflanzsubstrat mischen und einbauen.
Speicherfähigkeit:
bis zu 300 fache des Eigenvolumens
Körnungsgröße:
1 - 2,5 mm
Menge:
2 kg Wasserspeichergranulat pro 1 m3 Pflanzsubstrat
Abrechnung:
kg - nach Lieferschein

Angebotenes Produkt / Hersteller:

"Textergänzung= 'Wasserspeichergranulat= Stockosorb Wasserspeicher-Granulat'
Vom Bieter einzutragen"
Menge: 30,000 kg

### Titel 07 Versickerungsmulde

#### Bereich 07.01 Erdarbeiten

**07.01.10 Planum für Mulde herstellen**
Der Bodenaustausch unter der Versickerungsmulde ist bauseits bereits hergestellt worden.
Profilieren als Erdplanunm der Mulde, gemäß Planunterlagen, mit geneigten Flächen und Anschluss an die bestehende Winkelsteinwand.
Auf- und Abtrag bis 50 cm. Entsorgung und Materiallieferung wird gesondert verütet.
Planum herstellen, +/- 5 cm
Menge: 500,000 m²

**07.01.20 liefern Kies-Sand-Gemisch**
Liefern Kies-Sand-Gemisch, als ergänzendes Material für die Profilierung gemäß Vorposition.
Füllkies 0/32 mit kf > 5 x 10-5 m/s im eingebauten Zustand.
Menge: 100,000 m³

**07.01.30 Oberboden liefern und andecken**
Oberboden nach DIN 18915,Teil 1, Bodengruppe 4 u. 6,
frei von ausdauernden Unkräutern, mit Einmischung von Lavazuschlag (0,2-2mm), zur vom AG
anzugebenden Stelle liefern, nach Angaben der
Bauleitung profilgerecht und in unterschiedlicher
Stärke inkl. eines Grobplanums andecken.
Abrechnung nach Aufmaß
Ebenes und geneigtes Gelände, inkl. Böschungen der Mulden.
Der einzubauende Oberboden muss im eingebauten Zustand
einen kf-Wert (Wasserdurchlässigkeit) von
kf > 5 x 10 -5 m/s
besitzen.
Einbaustärke: 30 cm
Menge: 500,000 m²

**07.01.40 Raseneinsaat RSM 7.3.1**
RSM- Rasensamen 7.3.1 Landschaftsrasen Feuchtlagen liefern und auf den Bereichen der Mulde und dem Grünstreifen einsäen und walzen, in ebenen und geneigten Flächen.
Saatmenge: 20 g/m².
Einschl. Herstellung des Feinplanums. Steine von mehr als 5 cm Durchmesser und schwer verrottbare Stoffe auflesen und entsorgen.
Menge: 500,000 m²

**07.01.50 Wasserbausteine Klasse II**
Wasserbausteine, Steingröße nach TLW 1997 Klasse II, bzw. CP 90/250  nach TLW 2003 liefern und nach Zeichnung und Angabe der Bauleitung in Muldenrigolenbereichen auf Betonfundament C15/20 zur Sicherung der Zulaufbereiche in ebenen und geneigten Flächen einbauen, sowie neben der Treppe einschl. der Erdarbeiten einbauen. Inkl. Störsteine vor Auslass, um den schießenden Abfluss zu brechen
Menge: 4,000 t

**07.01.60 Pflege**
*** Pauschalposition
Mähen, Anwuchs- und Entwicklungspflege für Bepflanzung der Rasenfläche und Mulde für die Dauer von 2 Jahren ab dem Zeitpunkt der Abnahme,
mind. 3 Arbeitsgänge pro Jahr, inkl Entfernung und Entsorgung des Mähguts
für Zwischeneinsaat und Raseneinsaat
Arbeiten auf ebenen, und geböschten Flächen,
insgesamt Fläche von 500 m² in 2 Mulden
Menge: 1,000 psch

**07.01.70 Wässern Rasenflächen, 8x**
*** Pauschalposition
Wässern der Rasenflächen (Mulde und Nebenanlage), Wasser liefern, Mindestwassermenge je Arbeitsgang 25 l/qm,
8 Arbeitsgänge, Stück bezieht sich auf einen Arbeitsgang auf der Fläche von 500 m² in 2 Mulden,
Abgerechnet werden die tatsächlich
geleisteten Arbeitsgänge pro Stück.
Menge: 1,000 psch

#### Bereich 07.02 Zaun

**07.02.10 Stabgitterzaun, 1,8 m**
Doppelstabgitterzaun 8/6/8 Standard,
verzinkt nach EN ISO 1461, Pulverbeschichtet, Farbton Moosgrün RAL 6005
Drahtstärke Waagerecht 8 mm
Senkrecht 6 mm
Höhe 1800mm
Maschenweite 50x200 mm
kreuzweise stark punktgeschweißt, Matten abgetreppt bis 10 cm Höhenunterschied

alle Felder bis 2510 mm breit

inkl verzinkte Rechteckpfosten 60/40/2, pulverbeschichtet, inkl. Betonfundament C20/25 inkl. aller Erdarbeiten,
inkl. Befestigungsmaterial und Befestigung am Pfosten, Befestigung mit Abdeckleiste passend zum Pfosten

inkl. Passtücke und Schnitte

liefern und nach Herstellerangaben höhen und fluchtgerecht einbauen. Matten mit Spitzen nach unten montieren!

inkl aller erforderlichen Arbeiten, Materialien.
Menge: 60,000 m

**07.02.20 Eckpfosten**
Zulage für Eck- und Endpfosten, die über das Rastermaß hinaus erforderlich sind.
Ausführung wie Vorposition.
Menge: 2,000 St

**07.02.30 Stabgitterzaun, 1,2 m**
Doppelstabgitterzaun 8/6/8 Standard,
verzinkt nach EN ISO 1461, Pulverbeschichtet, Farbton Moosgrün RAL 6005
Drahtstärke Waagerecht 8 mm
Senkrecht 6 mm
Höhe 1200mm
Maschenweite 50x200 mm
kreuzweise stark punktgeschweißt, Matten abgetreppt bis 10 cm Höhenunterschied

alle Felder bis 2510 mm breit

inkl verzinkte Rechteckpfosten 60/40/2, pulverbeschichtet, inkl. Betonfundament C20/25 inkl. aller Erdarbeiten,
inkl. Befestigungsmaterial und Befestigung am Pfosten, Befestigung mit Abdeckleiste passend zum Pfosten

inkl. Passtücke und Schnitte

liefern und nach Herstellerangaben höhen und fluchtgerecht einbauen.

inkl aller erforderlichen Arbeiten, Materialien.
Menge: 120,000 m

**07.02.40 Eckpfosten**
Zulage für Eck- und Endpfosten, die über das Rastermaß hinaus erforderlich sind.
Ausführung wie Vorposition.
Menge: 4,000 St

**07.02.50 Eingangstor (Zulage), 2 flügelig, als Zulage**
als Zulage zu Stabgitterzaun 1,80 m

Lichte Breite 2,0 m
Höhe 1,20 mm
Verzinkt gem. EN ISO 1461, pulverbeschichtet

Farbe RAL 6005 (moosgrün)

Material Rahmen 40 x 40 mm verzinkt,
Füllung wie Zaun vor 8/6/8

Rohrrahmenschloss mit Profilzylinder mit Sicherheitsschloss und 5 Schlüssel (links und rechts verwendbar)

inkl. Einbau des bauseits gestellten Schlosses durch die Stadt nach Abnahme der Fertigstellungspflege

- Türdrücker aus Aluminium
- Anschlagblech
- Bodenschieber
mit Auflaufstützen
Pfosten 60 x 60mm verzinkt mit der entsprechenden Länge zum einbetonieren

liefern und  in Betonfundamente nach Herstellerangaben  höhen und fluchtgerecht einbauen, ink. aller Erdarbeiten.

Liefern und einbauen, inkl aller erf. Materialien
Menge: 1,000 St
